# Spremberg Schwimmhalle
Angebotsaufforderung (GAEB DA XML 3.1, DA83)
Projekt: 24-006
Währung: EUR
Ausführungsbeginn: 11.03.2025
Ausführungsende: 10.04.2025
Auftraggeber: Stadt Spremberg / Grodk,, 30 Spremberg / Grodk, Am Markt 1, 03130 Spremberg, Deutschland; DV-Nummer: 2023-160
Erstellt mit: NEVARIS/ GXML Toolbox V3.3 R20240815, NEVARIS 25.2.0, 17.02.2026

## Los 08: Alu-/ Glas-Fassade, Fenster
Datum: 19.09.2025

*Hinweis: Objektbeschreibung*
Die innerstädtisch gelegene kommunale Schwimmhalle Spremberg aus dem Jahr 1984 soll baulich, technisch und energetisch saniert werden.

Geplant ist eine umfassende und zügige bauliche Sanierung und Modernisierung der Bestandshalle, inklusive einer Erweiterung der technischen Anlagen.

Das Sportbad hat eine Gesamtfläche von ca. 1500 m2 mit einem 25 m langen
4- Bahnen- Schwimmbecken.
Das Gebäude ist eingeschossig, wurde in einer Skelettbauweise errichtet und ist voll unterkellert. Die Außen- und Innenwände bestehen größtenteils aus Mauerwerk

Umgestaltung Badehalle
Das 25m Schwimmerbecken wird auf der Nordseite (Fensterfassadenseite) aufgebrochen und um 1,5 Bahnen erweitert. Das Nichtschwimmbecken wird ebenso aufgebrochen und auf insgesamt 130qm Wasserfläche erweitern. Die Becken werden alle als Edelstahlbecken mit einer Doppelrinne ausgebildet. Das NSB erhält zusätzlich eine Kinderrutsche.
Durch die Anpassungen der Beckengrößen wird entsprechende die Badehalle zur Nordseite hin und zur Schaffung von Lagerräumen im EG (Schulen, Vereine) sowie Technikaufstellflächen im UG erweitert. Dafür wird die komplette Dachkonstruktion zurückgebaut und durch neue Stahlfachwerkträger inkl. Trapezblech ersetzt.

Der Erdwall auf der Nordseite sowie die Treppenanlagen auf der West- und Ostseite werden durch die Hallenverbreiterung komplett zurückgebaut und abgefahren. Die Außenwände werden zur Fassadensanierung im Bereich des Kellers bis zur Bodenplatte freigelegt, um die Abdichtung sowie Dämmung der erdberührenden Bauteile zu ertüchtigen.

Technikräume
Der Zugang zum Kellergeschoss bleibt weiterhin in seiner Lage bestehen.
Die Bodenplatte des Chlorgasraums wird auf die Geländeoberfläche herabgesetzt.
Das Kellergeschoss bleibt weiterhin der Unterbringung der Technik vorbehalten. Es wird im Nord-Ost-Bereich durch einen Anbau ergänzt, welcher hauptsächlich als Aufstellfläche für das neue Lüftungsgerät der Badehalle dient.
Im Erdgeschoss werden durch den Anbau die Lagerräume für Schul- und Vereinssport sowie die Vergrößerung des Kinderspielbereichs ermöglicht.

*Hinweis: 1 Allgemeine Technische Vorbemerkungen*
für Metallbau- und Verglasungsarbeiten

1.1 Planungs- und Kalkulationsgrundlagen

Grundlage ist die VOB neuester Fassung.

Die Vorgaben der Brandenburgische Bauordnung (BbgBO) und die darin
genannten Auflagen sind zu erfüllen. Darüberhinausgehende Verordnungen
sind mit den zuständigen Baubehörden abzustimmen.

Die UVV, die Hersteller- und Verarbeitungsrichtlinien, die Auflagen der
Berufsgenossenschaften und die Planungshinweise der UK Brandenburg
sind zu beachten und einzuhalten.

Gegenstand dieser Ausschreibung sind Metallbauarbeiten.
Die Leistung umfasst die Planung, Herstellung, die Lieferung und die
Montage von Aluminium-Bauelementen.

Zusätzlicher Gegenstand dieser Ausschreibung sind die
Verglasungsarbeiten. Die Leistung umfasst die Lieferung, das Einsetzen
und das Abdichten aller Glasscheiben und Ausfachungen.

1.2 Angebote in einem bestimmten System

Dem Bieter wird freigestellt, die ausgeschriebene Richtqualität in einem
von Ihm gewählten Aluminium-System anzubieten.

1.3 Normen und Richtlinien

VOB/B (Allgemeine Vertragsbedingungen für die Ausführung von
Bauleistungen).
VOB/C (Allgemeine Technische Vertragsbedingungen für Bauleistungen)
VGB Vorschriften
DIN 188008  Die Glasnorm
Technische Richtlinien des Instituts des Glaserhandwerks IGH., Hadamar
VDI Richtlinien (Technische Regeln für die Verwendung von linienförmig
gelagerten Verglasungen (TRLV), DIBt, Fassung September 1998.
Technische Regeln für die Verwendung von absturzsichernden
Verglasungen (TRAV), DIBt, Fassung Januar 2003.
Technische Richtlinien des Instituts des Glaserhandwerks IGH., Hadamar
VDI Richtlinien)
VGB Vorschriften
Richtlinien und Vorschriften der Gemeindeunfallversicherungsverbände
Arbeitsstättenverordnung
Die Metallbau-Konstruktionen müssen nach den Richtlinien des
System-Herstellers geplant und gefertigt werden.
Die Konstruktionen müssen den Güte- und Prüfbestimmungen
Aluminiumfenster RAL - RG 636/1 entsprechen.
Die Ausführung ist nach den "anerkannten Regeln der Technik"
durchzuführen
VDI-Richtlinie 2719 "Schalldämmung von Fenstern"
Güte und Prüfbestimmungen für Fenster, Haustüren, Fassaden und
Wintergarten gemäß RAL-GZ 695 und die dort verankerten Normen,
Richtlinien und Merkblätter.
Merkblätter GDA, Düsseldorf
Richtlinien des i.f.t. Instituts für Fenstertechnik, Rosenheim
Güterichtlinien für Beschlag RAL - RG 607/3
Arbeitskreis Feuerschutzabschlüsse
Bauproduktenverordnung (BPV 2011)

Die Leistungseigenschaften sind gemäß den aktuellen Produktnormen
DIN EN 13 830 und DIN EN 14351-1: 2006 + A1:
2010 Konformitätssystem 1 zu erbringen.

Es gelten jeweils die aktuellsten Ausgaben der entsprechenden
Vorschriften.

*Hinweis: 2 Zusätzliche Technische Vertragsbedingungen*
für Metallbau- und Verglasungsarbeiten

2.1 Anforderungen, Nachweise und Nebenleistungen des AN

Statische Nachweise

Der AN hat im Auftragsfalle einen statischen Nachweis der tragenden
Bauteile, der Verglasung, sowie der Verankerungen und Einleitung der
Kräfte in den Rohbau zu prüfen und nachzuweisen.
Er bestätigt damit, daß bei der Bemessung die Gebäudegeometrie, die
Lage, sowie alle auftretenden Belastungen berücksichtigt wurden.
Der AG behält sich vor, die Statik durch einen Prüfstatiker prüfen zu
lassen.
Die Erstellung der prüffähigen statischen Nachweise wird nicht gesondert
vergütet.
Die Kosten der Prüfung durch den Prüfingenieur trägt der AG.

Ausführungszeichnungen

Vor Fertigungsbeginn hat der Auftragnehmer Zeichnungen und/oder
Beschreibungen zu liefern. Diese bedürfen der Freigabe durch den
Auftraggeber.
Aus den Darstellungen müssen Konstruktion, Maße, Einbau, Befestigung
und Bauanschlüsse der Bauteile sowie die Einbaufolge erkennbar sein
(DIN 18360, Zif. 3.1.1.3).
Die Schnittstellen zu anderen Gewerken sind vom AN in Zusammenarbeit
mit der Bauleitung, den Architekten und den jeweiligen Lieferanten technisch
zu klären und terminlich zu koordinieren.
Die Verantwortung für die technischen, bauphysikalischen, funktionalen
und formalen Kriterien gemäß den Vorgaben liegt ausdrücklich beim AN.

Baustelleneinrichtung

Die gesamte Baustelleinrichtung des AN welche zur Erbringung der
ausgeschriebenen Leistungen erforderlich sind, hat der AN gemäß
Baustelleneinrichtungsplan, bzw. in Abstimmung mit der Bauleitung zu
erbringen und sind mit in den Angebotspreisen zu berücksichtigen.

Schutzvorkehrungen

Alle dekorativen und oberflächenbehandelten Sichtflächen sind während
der gesamten Bauzeit sach- und fachgerecht vor Beschädigungen zu
schützen. Die Schutzmaßnahmen sind mit der Bauleitung abzustimmen.

Beschädigungen jeglicher Art sind der Bauleitung vor der Erstreinigung
anzumelden.

Sämtliche Leistungen und Baustelleneinrichtungen sind des Weiteren vor
Diebstahl zu schützen.

Weiterhin hat der AN dafür Sorge zu tragen, daß durch seine Leistungen
nicht andere Gewerke beschädigt, behindert oder anderweitig in
Mitleidenschaft gezogen werden.

Anschlußbereiche

Alle vom AN erstellten Anschlußbereiche zu anderen Gewerken, wie z.B.
Putzanschlüsse, Abdichtungen zu hinterlüfteten Fassaden sind vom AN mit
geeigneten Mitteln zu schützen um Beschädigungen durch andere Gewerke
zu vermeiden.

Erstreinigung

Die vom AN erbrachten Leistungen sind im sauberen Zustand (innen und
außen) zu montieren.
Alle beschichteten Bauteile sind mit geeigneten Schutzfolien oder
anderen Vorrichtungen vor Beschädigung und Verunreinigung zu schützen.
Die Schutzvorrichtungen dürfen erst nach Abstimmung mit der Bauleitung
entfernt werden. Dies ist Bestandteil der Angebotspreise.

Eine einmalige fachgerechte und auf die Materialoberflächen und
-eigenschaften abgestimmte Erstreinigung ist in den Angebotspreisen (Pos 9.2) zu
berücksichtigen.

Die Richtlinien der Gütegemeinschaft zur Reinigung der Metallfassaden
und der Aluminiumzentrale Düsseldorf und der Glashersteller sind
einzuhalten.

Der Zeitpunkt der Erstreinigung ist mit der örtlichen Bauleitung
abzustimmen und gesondert abzunehmen.
Die Reinigungsmittel sind gemäß den Richtlinien der Systemhersteller,
sowie den anerkannten Regeln und Richtlinien der jeweiligen Materialien
auszuwählen.

Zu reinigen sind insbesondere alle Falzräume, die Profil- und
Glasoberflächen. Zerkratzungen sind zu vermeiden.

2.2 Materialien

Es dürfen keine gesundheitsgefährdenden Stoffe und Materialien
verwendet werden. Es sind nur Baustoffe mit allgemeiner
bauaufsichtlicher Zulassung zu verwenden.
Verbindungsmittel sind auf die Materialeigenschaften der zu
verbindenden Bauteile abzustimmen. Die Qualitätsfestlegung hat nach
statischen Anforderungen und Korrosionsbelastungen zu erfolgen.
Als Grundlage dient die DIN ISO 3506.
Bei sichtbaren Verbindungen ist auf ein geordnetes Schraubbild zu
achten.

Aluminium-Profile und Bleche

Es sind Strangpressprofile gemäß DIN EN 12020, AL-Legierung
EN AW-6060 nach DIN EN 573-3 mit dem Werkstoffzustand T66 nach
DIN EN 755-2 zu verwenden.

Für anodisierte Aluminium-Bleche in Eloxalqualität ist die Legierung
AlMg 1, halbhart, für farbbeschichtete Aluminium-Bleche die Legierung
AlMg 1 oder Al 99,5 in Normalqualität zu verwenden.

Werkstoff Stahl

Werkstoff S235 gemäß EN 10 027-1

Stahlteile für Verankerungen und Aussteifungen sind in feuerverzinkter
Ausführung gemäß Ziffer 1.6.7 vorzusehen. Die Nachbesserung von
Fehlstellen und Beschädigungen muss entsprechend DIN 50976 erfolgen.

Sämtliche Bauteile außerhalb der dampfdichten Ebene gelten als
bewittert.

Edelstahl

Verankerungselemente und -mittel, die einem Korrosionsangriff ausgesetzt
und für Wartungen nicht zugänglich sind, z.B. grundsätzlich
Befestigungs- und  Verankerungskonstruktionen von vorgehängten
Fassaden (Kaltfassaden) sowie grundsätzlich alle Verbindungsteile
sind aus rostfreiem Edelstahl herzustellen.
Als Verankerungs-, Verbindungs- und Befestigungselemente dürfen ohne
besonderen Korrosionsschutznachweis gemäß DIN 18516-1 nur
nichtrostende Stähle bzw. Stähle der Stahlgruppen A2 für zugängliche
Konstruktionen, ansonsten A4 verwendet werden.
Weiterhin ist sicherzustellen, dass unter Spannung stehende Bauteile,
besonders wenn sie legiert sind, in uneingeschränkter Festigkeit zu
keiner Spannungskorrosion oder anderweitiger interkristalliner oder auch
anderweitig wirksam werdender Zersetzung im Alterungsprozess neigen.
Auf Anforderung des AG hat der AN über die Einhaltung der v.g.
Forderungen projektbezogene Bescheinigungen des Herstellers bzw.
Prüfzeugnisse und Nachweise vorzulegen.

Zusammenbau unterschiedlicher Werkstoffe

Beim Zusammenbau unterschiedlicher Werkstoffe muss gewährleistet sein,
dass keine Kontaktkorrosion und keine andere ungünstige Beeinflussung
entstehen kann.
Es sind Zwischenlagen aus Kunststofffolie oder dgl. vorzusehen.

Mineralfaserdämmung

Mineralfaserdämmungen sind nach DIN EN 13162 zu liefern und gemäß DIN
18516-1 mit preßgestoßenen Fugen fachgerecht am Baukörper anzubringen.
Ggf. erforderliche Dämmstoffhalter, sowie das Zuschneiden und Anpassen
sind einzukalkulieren und werden nicht gesondert vergütet.
Mineralfaserdämmung ist chemisch neutral, unverrottbar, raumbeständig
und bei Einsatz in Verbindung mit hinterlüfteten Fassaden im Volumen
wasserabweisend zu liefern. Wärmeleitgruppe WLG 035, Baustoffklasse A,
nicht brennbar nach DIN 4102.
Verankerung gemäß Einsatz und Herstellerangaben.

Hartschaumdämmung

Druckbeanspruchte Dämmmaterialien sind als Hartschaumprodukt schwer
entflammbar, selbstverlöschend, schraubbar mit einer Druckfestigkeit =
2N/mm² geprüft nach DIN 53 421 auszuführen.

Dichtungsbahnen

Dichtungsbahnen aus EPDM oder Butyl-Kautschuk.
Zugreißfestigkeit 8N/mm² gemäß ISO 37-2, Bruchdehnung ca. 400% gemäß
ISO 37-2, Temperaturbeständig von 40°C bis + 100°C.
Innere Dichtungsbahnen geprüft nach DIN 52615, Mindestdicke 1,2mm
Äußere Dichtungsbahnen UV- und ozonbeständig, bitumenverträglich und
Wurzelfest nach DIN 7864.
Bei Einsatz von Dichtungsbahnen innen und außen sind die
Wasserdampfdiffusionswiderstandszahlen gemäß EnEV aufeinander
abzustimmen, so daß ein ausreichendes Druckgefälle nach dem Prinzip
"innen dichter als außen" entsteht.
Es ist darauf zu achten, daß stets eine unverletzte umlaufende
Abdichtungsebene entsteht. Ggf. sind bei komplizierten Eckausbildungen
Formteile zu verwenden.

Spritzbare Dichtstoffe

Einzuhaltende Richtlinien:

DIN EN 26927 DIN EN 27389
DIN EN 27390 DIN EN 28339
DIN EN 28340 DIN EN 28394
DIN EN 29046 DIN EN 29048
DIN 52451, 52452, 52453, 52460

Ausführung mit UV-stabilem, 2-Komponenten- Silikon.
Auf eine Fugenhinterfüllung nach Herstellerrichtlinien und den
aufgeführten Normen ist zu achten.
Die Aufnahme von Bewegungen der angrenzenden Bauteile entsprechend
der geltenden Normen und Richtlinien ist einzuplanen.

2.3 Oberflächenbehandlung

Einbrennlackierung mit Pulverbeschichtung

Wenn nicht anders angegeben bzw. möglich, ist die Profilbeschichtung mit
einer hochwetterfesten Pulverbeschichtung auszuführen. (HWR)

Pulverqualität
Zulassung nach Qualicoat in Pulverklasse 2
Zulassung nach GSB International e.V.
(Qualitätsgemeinschaft für die Stückbeschichtung von Bauteilen) in Masterqualität

Um besten Korrosionsschutz und Oberflächenbeschaffenheit zu
gewährleisten, muss der Beschichtungsbetrieb die Zulassung
zum Premiumbeschichter der GSB International e.V. besitzen
oder nachweislich nach den dort festgelegten Regeln beschichten.

Mindestschichtdicke:  60 µm
Vorbehandlung:  mehrstufige Vorbehandlung, chromfrei nach DIN 50 949

Schneiden, Bohren und Fräsen mit sachgemäßen Einrichtungen darf kein
Abplatzen des Lackfilms an den Schnittkanten verursachen.

Farbton Festlegung:
Zur genauen Festlegung des Farbtones sind vom AN Farbmuster nach Wahl
des AG vorzulegen. Muster wahlweise als Profilabschnitt L= ca. 300mm
oder als Blechtafel bxh = ca. 300x400mm.
Diese werden nicht gesondert vergütet.

Eloxal

Oberflächenbehandlung mit anodischer Oxydation GS oder GSX Verfahren
AN 11.

Ausführung gemäß den Richtlinien der Gütegemeinschaft anodisiertes
Aluminium GAA Irrerstraße 17-19, D-90403 Nürnberg

Schichtdicke mind. 20 µm

Es dürfen auf den Sichtflächen keine Ziehrillen oder Kratzer sichtbar
werden.
Die anodische Oxidation hat, wenn möglich nach der spanhebenden
Bearbeitung der Profile zu erfolgen.

Es sind nur geprüfte Betriebe mit Gütezeichen und Lizenznummer
zugelassen.

Farbschwankungen sind durch vertragliche Fixierung einer
Hell-/Dunkelgrenze abzugrenzen. Diese ist vorab zu bemustern und wird
nicht gesondert vergütet.

! Besonderer Hinweis und Bitte um Berücksichtigung
  (bei allen Elementen erforderlich)

Ein weiterer Hinweis wäre die Nähe zu einem salzhaltigen Gewässer
(laut UVV 30 Kilometer Abstand zum Meerwasser), wodurch eine
geeignete Vorbehandlung (Voranodisation) der eventuell
auftretende Filiformkorrosion vorgebeugt werden muss. Diese Art der
Korrosion ist eine Reaktion des metallischen Aluminiums mit Chlorid.
Sie beginnt an den Schnittkanten, zumeist im unteren Bereich des
Bauteiles und des Gebäudes, und äussert sich optisch in Ablösungen der
Farbe vom Untergrund. Dieses aggressive Verhalten tritt in Meeresnähe,
in Feuchtbereichen (insbesondere Schwimmbädern und Saunen) und an
Hauptstraßen mit Taumittelbelastung auf und hört nicht auf, sondern
beeinträchtigt zunehmend größere Flächen, insbesondere durch Ablösung
der Deckschicht.

Feuerverzinkung von Stahlteilen

Sämtliche zum Einbau vorgesehene Stahlteile sind gemäß nachfolgend
aufgeführten Bestimmungen zu behandeln.
Ausnahmen:
- Sendzimier verzinkte Stahlbleche bis 3mm Stärke

- Stahlbauteile, die
o Statisch untergeordnet
o Zur Nachbehandlung zugänglich
o Nicht dem Außenklima ausgesetzt
o Galvanisch verzinkt
o Ohne besondere Korrosionsanforderungen
sind

Feuerverzinkung hat nach folgenden Richtlinien zu erfolgen:
DIN EN ISO 1461
DIN EN ISO 12944
DIN EN ISO 14713
DIN EN 10142
DIN EN 10147
DIN 267

Schichtdicke in Abhängigkeit der Materialstärke
=45 µm bei < 1,5mm
=55 µm bei = 1,5 bis <3mm
=70 µm bei = 3 bis <6mm
=85 µm bei = 6mm

Bei der Weiterverarbeitung von feuerverzinkten Bauteilen ist
grundsätzlich zu verschrauben.
Bei unabwendbaren Schweißungen sind die Schweißstellen zu reinigen, zu
passivieren und mit einem 2-fachen Zinkanstrich zu behandeln.

2.4 Systemkomponenten

Profilauswahl

Profil- und Zubehörauswahl je nach den auftretenden Belastungen und dem
Verwendungszweck. Qualitative und formale Vorgaben sind einzuhalten,
ggf. auf Anforderung kostenloser Nachweis.
Die für das Profilsystem zulässigen maximalen und minimalen
Flügelgrößen, -formate und -gewichte sind einzuhalten. Bei Fassaden sind
die Pfosten- und Riegelprofile gemäß den statischen Erfordernissen und
den zulässigen Durchbiegungen anzuwenden.

Profilverbund und Isolierstege

Profilverbundherstellung ausschließlich werkseitig, durch Systemgeber
mit Zertifizierung nach ISO 9000 ff. Profilverbund mit
Qualitätssicherung und Werksgarantie auch für nachträgliche
Oberflächenbehandlung (Anodisieren, Nass- und Pulverbeschichtung) und
zertifizierter Fremdüberwachung durch das ift Rosenheim.
Profilsysteme mit Eigenverbund durch den ausführenden Metallbaubetrieb
werden als Angebot nicht akzeptiert.
Für Fenster, Türen und Schiebetüren gilt (außer Brandschutzkonstruktionen):
Isolierstegverbund aus Kunststoff-Hohlkammerleisten PA 6.6, 200°C
hitzebeständig, 25 % Glasfaseranteil und stirnseitiger Einlage aus
Klebeschmelzdraht, zur Erhöhung der Schubfestigkeit. Herstellung
grundsätzlich im werkseitigen Verfahren.
Die Eignung des Werkstoffes für die Dämmstege, muss gemäß der
IfBT-Richtlinie durch ein allgemeines bauaufsichtliches Prüfzeugnis
nachgewiesen werden (Prüfzeitraum 1000 Stunden).
Isolierstege resistent gegen chemische Einflüsse.
Oberflächenbeschichtungen, vor Isolierverbund, sind nicht zulässig, da
die geforderten Bemessungswerte, gemäß DIN V 4108, nicht erreicht
werden können.
Isolierschaumeinlagen im Dämmsteghohlraum (Verbundstoff) sowie PVC-
bzw. Polythermid-Isolierstege (ABS - und PS- Isolierstege) sind
ökologisch und ökonomisch nicht ausreichend nachhaltig und deswegen aus
umweltrechtlichen- und Personenschutzgründen, insbesondere im Brandfall
(toxische Ausgasungen), nicht gestattet

Profilverbindungen

Gehrungsverbindungen, T- und Kreuzstöße mit Verbindungselementen
durch Kleben und Verbolzen bzw. Verpressen oder Kleben, Verschrauben
und mit Stiften/Bolzen gesichert, gemäß den jeweils gültigen
Verarbeitungsrichtlinien ausgeführt.

Entwässerung der Konstruktion

Falze und Profilnuten, in die Niederschlag und Kondenswasser eindringen
können, müssen nach außen entwässert werden. Sichtbare
Entwässerungsschlitze sind mit Kappen abzudecken.

Entwässerung, Dampfdruckausgleichsöffnungen

Entwässerung:
Gemäß DIN 18055 muss sichergestellt sein, dass in die Rahmenkonstruktion
eingedrungenes Wasser unmittelbar und kontrolliert abgeführt wird, um
Schäden am Fenster und am Baukörper zu vermeiden.

Die Entwässerung der vor der Mitteldichtung liegenden Vorkammer bei
Fenster- Öffnungsflügeln sowie bei Einzelfenstern und Fensterbändern mit
Festverglasungen erfolgt durch Öffnungen zur Außenfläche, die durch
Regenkappen abgedeckt werden müssen.

Pfosten- Riegelkonstruktionen:
Bei Fassaden ist darauf zu achten, dass die Drainage über die
Riegelprofile in die Pfosten/Elementpfosten im Bereich des Kreuzpunktes
der Elemente sichergestellt ist.
Die Entwässerung der Pfosten- Drainageräume erfolgt jeweils am Fußpunkt
der Fassadenkonstruktionen bzw. gemäß den jeweiligen
Systemherstellerangaben unter Berücksichtigung der
wärmeschutztechnischen Anforderungen.

Bei Pfosten-Pfosten-Kreuzpunkten bzw. Riegel-Riegel-Kreuzpunkten sind
nur entsprechende spezielle Dichtstücke zur Kondensatübergabe gemäß
den Systembeschreibungen des Herstellers anzuwenden.

Dampfdruckausgleichsöffnungen:
Bei Flügeln (Fenster, Fensterbänder, Einsatzelemente etc.) sowie auch
bei Festverglasungen (Fenster, Fensterbänder, Einsatzelemente, Pfosten-
Riegelkonstruktionen, Elementfassade) ist der Rahmen im Glasfalzbereich
mit Dampfdruckausgleichsöffnungen, entsprechend den Vorschriften der
Isolierglashersteller bzw. gemäß den Vorgaben der Systembeschreibung,
auszuführen.
Bei der Ausführung von Paneelen ist darauf zu achten, dass die
Dampfdruckausgleichsöffnungen des Paneels in der erforderlichen Größe
und Anzahl nach unten eingebaut werden.
Ansonsten sind bei Verwendung von Standardsystemen die Vorschriften der
Systemhersteller zu beachten.

Beschläge

Für alle Konstruktionen sind die in den Fertigungsunterlagen des
Systemherstellers ausgewiesenen Beschläge zu verwenden.
Sofern im Leistungsverzeichnis nichts anderes vorgeschrieben ist, müssen
alle Beschlagteile, mit Ausnahme der Bedienungshebel und Türbänder,
verdeckt liegend angeordnet werden.
Die im Falz angeordneten Beschläge sind form- und kraftschlüssig mit den
Profilen zu verbinden. Bei Schraubverbindungen in Profilwandungen sind
Einnietmuttern oder Hinterlegstücke zu verwenden.

Fensterbeschläge:
Es sind ausschließlich systemneutrale EURO-Nut Beschläge, gemäß QM
328, für die Konstruktionen vorgeschrieben.
Sofern nichts Abweichendes vermerkt, sind dabei handelsübliche
Treibriegelbeschläge für die EURO-Beschlagsnut (21/10-10) einzusetzen,
verdeckt liegend angeordnet, mit Ausnahme der Bedienungshebel und
Flügelbänder.
Die Beschläge müssen den zu erwartenden Belastungen entsprechend
ausgebildet, und die verwendeten Werkstoffe müssen gegen Korrosion
geschützt sein. Die Möglichkeit zur Wartung und Instandhaltung der
Beschläge muss gegeben sein.

Es sind nur DK Beschläge mit Fehlbedienungssperre zugelassen.
Die Größenangaben der Hersteller, sowie die Grundlagen der
Unfallverhütungsvorschriften, sowie der jeweiligen Landesbauordnungen
sind einzuhalten.

Die Wahl der Fenstergriffe und anderer sichtbaren Beschlagteile ist im
Zuge der Ausführungsplanung beim AG abzufragen. Die Fenstergriffe sind
gemäß GUVV Vorschriften und LBO auszuführen.
Sollten die Fenstergriffe nicht vorzeitig abgefragt und eigenmächtig
ausgewählt werden, sind diese zu Lasten des AN auszutauschen.

Dichtungen, Dichtprofile

Erforderliche Dichtungsprofile sind aus EPDM einzusetzen. Sie müssen in
Beschaffenheit, Abmessung und Gestaltung dem vorgesehenen
Verwendungszweck entsprechen. Ihre elastischen Eigenschaften müssen im
vorkommenden Temperaturbereich den Anforderungen genügen. Die
Mitteldichtungen sind als eckvulkanisierter Komplettrahmen zugelassen.

Einbau der Elemente
Die Verankerungen der Elemente sind so auszuführen, dass Bewegungen
des Baukörpers und die der Bauelemente aufgenommen werden können, ohne
dass hieraus Belastungen auf die Konstruktionen übertragen werden.

Die Montage der Bauelemente muss flucht- und lotrecht erfolgen. Die
horizontalen Einbauebenen sind nach den Meterrissen einzumessen, die in
jedem Geschoss durch den Auftraggeber anzubringen sind.

Alle zur Montage erforderlichen Befestigungsmittel sind in die
Einheitspreise mit einzukalkulieren.

Befestigungs- und Verbindungsmittel - wie Schrauben, Bolzen und Dübel -
müssen entsprechend dem jeweiligen Verwendungszweck und gemäß den
Anforderungen ausgewählt werden. Bei der Auswahl sind die hierfür
gültigen Normen und der aktuelle "Stand der Technik" zu berücksichtigen
und zu befolgen.

Sämtliche Anschlüsse an angrenzende Bauteile sind in die Einheitspreise
einzukalkulieren.

Die Anschlüsse müssen den bauphysikalischen Anforderungen gerecht
werden. Das heißt, Anforderungen aus Wärmeschutz, Feuchteschutz,
Schallschutz und Fugenbewegung sind zu berücksichtigen

Abdichtung zum Baukörper

Für Versiegelungen sind elastisch bleibende Dichtstoffe auf Silikon-
oder Polyurethanbasis zu verwenden. Sie dürfen nach DIN 52460 keine
aggressiven Bestandteile enthalten und müssen mit angrenzenden Stoffen
auch mit den Rahmenprofilen und Anstrichen verträglich sein. Die
Versiegelung muss unter Beachtung der konstruktiven Gegebenheiten
innerhalb der vorkommenden Temperaturbereiche an den anschließenden
Bauteilen so haften, dass sie - unter Berücksichtigung der zulässigen
Dehnungsbewegungen der Bauteile - nicht von den Haftflächen abreißt.
PVC-Profile dürfen nicht mit bitumenhaltigen Stoffen in Verbindung
kommen. Bei der Abdichtung von Anschlussfugen mit elastischen
Dichtstoffen sind DIN 18540 und die Verarbeitungs-Richtlinien des
Herstellers zu befolgen.
Bei Abdichtung der Fenster und Fassadenelemente zum Baukörper mit
Bauabdichtungsfolien ist DIN 18195 zu beachten. Wird die
Bauabdichtungsfolie verklebt, so müssen die Klebeflächen frei von
Verunreinigungen und Fremdstoffen sein. Die Angaben der Folien- und
Kleber-Hersteller sind zu beachten.

*Hinweis: 3 Angaben zum Objekt*
3.1 Technische und bauphysikalische Anforderungen

3.1.1 Wärmeschutz

Berechnung nach DIN EN ISO 10077-2, maßabhängig
Wärmeschutz der Elemente (Uw) nach DIN EN ISO 10077-1,
DIN 4108-4, (Februar 2002).
Wärmeschutz der Vorhangfassade  (Ucw) nach prEN 13947
Bindend ist der Wärmeschutznachweis, sowie die Mindestanforderungen
gemäß GEG 2024

- Elemente:
Ucw (Fassaden)  <= 1,0 W/m²K
Uw (Fenster)  <= 1,0 W/m²K
UD (Tür)  <= 1,3 W/m²K

- Glas:
Ug (gem. DIN EN 673):  0,6 W/m²K
Isolierglas-Abstandshalter:  thermisch verbesserter Randverbund
UP (gem. DIN EN 673):  0,6 W/m²K

3.1.2 Schallschutz

Schallschutz der Elemente nach VDI-Richtlinie 2719, sowie den
Anforderungen der DIN 4109, incl. der Beiblätter.
Die Scheibenformate sind bzgl. der Abweichungen vom geprüften Format
nach DIN 52210 zu berücksichtigen.

Horizontale Blechflächen sind gemäß DIN 18360, VOB Teil C mit
mindestens 3mm dicken Antidröhn-Beschichtungen auf mind. 70%
Flächenanteil zu beschichten.

3.1.3 Beanspruchungsgruppen

Luftdurchlässigkeit nach DIN EN 12207
Klassifizierung
Fenster:  4
Türen:  3
Schlagregendichtheit nach DIN EN 12208
Klassifizierung, Prüfverfahren A:
Fenster:  9A
Türen:  8A
Widerstandsfähigkeit bei Windlast nach DIN EN 12210
Klassifizierung:
Fenster  B5
Fugendurchlässigkeit Vorhangfassaden nach DIN EN 12152
Klassifizierung:  A4
Schlagregendichtheit Vorhangfassaden nach DIN EN 12154
Klassifizierung:  R7

Eindringendes Niederschlagswasser muß durch die Profilgeometrien
sicher nach außen abgeführt werden.

Notwendige Entwässerungsöffnungen sind gegen Winddruck durch
geeignete und optisch ansprechende Maßnahmen zu schützen.
Kondensatbildungen im Glas- und Paneelfalzbereich sind zu vermeiden.

3.1.4 statische Voraussetzungen und Anforderungen

Folgende DIN-Normen sind für statischen Berechnungen binden:

Windlasten- und Lotrechte Lasten DIN EN 1991-1-4 inkl. nat. Anhänge
Schneelasten  DIN EN 1991-1
Horizontallasten  DIN EN 1991-1-2 inkl. nat. Anhänge

Angaben für Gebäude mit rechteckigem Grundriss
Windzone:  II
Geländekategorie:  III
Gebäudehöhe h:  ca.  7,400 m
Einbauhöhe Ze:  ca.  4,760 m
Gebäudebreite b:  ca.  54,865 m
Gebäudetiefe d:  ca.  32,615 m
Höhe über NN:  ca. 104,780 m

Waagerechte Verkehrslast (Seitenkraft) nach DIN 1055, Teil 3
Zusatzlasten mit:  1,0 kN/m
wirkend in:  Brüstungshöhe

3.1.5 Brandschutz

Einhaltung und Umsetzung der Brandschutzanforderungen im
Fassadenbereich sind Bestandteil der Leistung des AN.
Die Baustoffe und Bauteile sind gemäß DIN 4102 auszuwählen.
Sämtliche Konstruktionsteile und Dämmmaterialien sind aus
nichtbrennbaren Stoffen (Brandschutzklasse A nach DIN 4102, Teil 1-4)
bestehen.
Die Eigenschaften sind durch Prüfzeugnisse bzw. Zulassungen
nachzuweisen.
Notwendige Brandschutzabschottungen sind gemäß
Positionsbeschreibungen,sowie dem Brandschutzgutachten auszuführen.
Alle beschriebenen Leistungen sind Teil des Angebotes.

3.1.6 Blitzschutz

Alle Konstruktionsteile sind leitend miteinander zu verbinden an die Zu-
und Ableitungen der Blitzschutzanlage anzuschließen.
Der AN hat einen Vorschlag zur Erfüllung der einschlägigen Vorschriften
zu erarbeiten und mit dem Elektroplaner des AG abzustimmen.

Mit der Angebotsabgabe bestätigt der AN, dass die angebotene Konstruktion
den Anforderungen und Bestimmungen entspricht und daß alle
erforderlichen Vorkehrungen im Angebotspreis enthalten sind.

An geeigneten Stellen sind bei Bedarf Anschlüsse für Ableitungen
vorzusehen.

3.1.7 Korrosionsschutz

Folgende Normen und Richtlinien sind beim Korrosionsschutz zu beachten:
Aluminiumbauteile DIN 4113 Teil 1, DIN 17611
Stahlbauteile DIN 50976, Teil 1 und 2
  DIN 55928 Teil 4-6
  DIN 55928 Teil 8
  DIN 8565
  DIN 8567

Bohrungen und Ausklinkungen, die nach dem Korrosionsschutz der Bauteile
erstellt werden müssen, sind nach dem Erstellen unverzüglich mit
geeigneten Maßnahmen zu behandeln.

3.1.8 Toleranzen

Die Rohbautoleranzen nach
DIN 18201
DIN 18202
DIN 18203
sind zu berücksichtigen.

Für die Montagetoleranzen der Metallbauarbeiten werden in Anlehnung an
RAL RG 636/1 folgende Toleranzabweichungen festgelegt:

Abweichungen horizontal und vertikal von der theoretischen Lage bis zu
einer Elementlänge von 3.000mm:
1,5mm pro Meter, jedoch max. 3mm

Bei Elementlängen > 3.000mm
1,5mm pro Meter, jedoch max. 5mm

Das äußere Erscheinungsbild und die Funktion der Elemente dürfen durch
die Toleranzen nicht beeinträchtigt werden.

3.1.9 Oberflächenbehandlung

Die Oberflächenbehandlung ist gemäß den "Zusätzlichen Technischen
Vertragsbedingungen für Metallbau- und Verglasungsarbeiten" Absatz
"Anodische Oxidation" und/oder Absatz "Farb-Beschichtung" auszuführen.

Wenn in den Positionsbeschreibungen nicht anders beschrieben, ist die
Oberflächenbehandlung und der Farbton wie folgt auszuführen:

Blend- und Flügelrahmen komplett innen und außen:
RAL 7039 (Quarzgrau) oder RAL nach Wahl des Architekten
außer Leucht-, Tarn- und Metallicfarben)

*Hinweis: 4 Konstruktionssystem*
Der Ausschreibung liegen allgemeine Konstruktionsmerkmale verschiedener
Systemherstellers zugrunde.

Bei dem angebotenen System sind jedoch grundsätzlich folgende formale
Vorgaben zwingend einzuhalten.

Es darf vom Bieter grundsätzlich nur ein durchgängiges System /
Hersteller verwendet und angeboten werden. Die Profil-, Zubehör-,
Dichtungs- und Beschlägeauswahl muss nach den gültigen Unterlagen des
System-Herstellers erfolgen.

Die Profilauswahl hat nach statischen und bauphysikalischen
Anforderungen zu erfolgen.
Bei der Auswahl der Beschläge und Flügelprofile sind die Flügelgrößen
und -gewichte zu berücksichtigen.

Die Profilverbindungen sind auf die Systeme abzustimmen und das
Einsickern von Wasser an Gehrungs- und T-Stößen ist durch Füllstücke und
Abdichtungsmaßnahmen zu verhindern.

Dichtungsprofile müssen UV-und witterungsbeständig und in der Lage sein,
evtl. Bauteilbewegungen aufzunehmen.
Bei Stößen ist das Schwinden zu berücksichtigen. Offene Dichtungsstöße
sind zu vermeiden und die Verbindungen sind nach Herstellerrichtlinien
auszuführen. Die Güte- und Verarbeitungsrichtlinien der DIN 7863
"Nichtzellige Elastomer-Dichtprofile im fenster- und Fassadenbau", sowie
die Technische Richtlinie des Glaserhandwerks Nr 13 sind zu
berücksichtigen und anzuwenden.

4.1 Türsystem Bautiefe 70 - 80 mm

Wärmegedämmte Aluminium-Konstruktion mit industriell hergestelltem
Isolierverbund.

Bautiefe der Profile:
Blendrahmen 70 - 80mm
Flügel-Türen  70 - 80mm

Außenansichtsbreiten:
Blendrahmenprofile von 50 mm bis 250 mm
Kämpferprofile von 70 mm bis 255 mm
Sockelprofile 120 - 150 mm
Flügelprofile einwärts 70 mm - 100 mm
Flügelprofile auswärts 90 mm - 125 mm

Konstruktionsmerkmale:
Vollständige Abdeckung der Dämmzonen von Flügel und Rahmendurch
eingeklipste Dämmprofile.
Haupt- und Flügelprofile als Dreikammer-Hohlprofile,
Türflügelflächenbündig mit 5 mm Überdeckung
Verglasungsprinzip (Glasleisten, Klotzung, Dichtungssystem) analog zum
Fenstersystem mit Verglasungsdichtung aus EPDM, innen und außen
umlaufend
Anschlagdichtung aus EPDM, 4-seitig umlaufend im Flügel. Am
Blendrahmen Anschlagdichtung 3-seitig umlaufend
Barrierefreie Türschwelle mit thermisch getrenntem Schwellenprofil (20
mm hoch) und Auflaufdichtungsanschlag
Türflügel mit umlaufendem, auf Gehrung verbundenen Türflügelprofil,
wahlweise auch 3-seitig umlaufend oder mit Sockelprofil
Niveaugleichheit zwischen Flügel- und Festfeldsockeln durch spezielle,
wärmegedämmte Profilkombinationen für das Seitenteil
Scheibentrennende Sprossen als thermisch getrennte Verbundprofile

Rahmenverbindungen
Gehrungsecken mit systemeigenen, hohlkammerfüllenden Eckwinkeln,
verbunden über mengenbegrenzte Klebstoffinjektion.

Stumpfe Verbindungen
mit systemeigenen, hohlkammerfüllenden Aluminium-Profilverbindern und
mengenbegrenzter Klebstoffinjektion.

Empfohlene Mindest-Leistungseigenschaften
Wärmedämmung (Uf in W/m²K) 1,7
Wärmedämmung (Uf in W/m²K)
für Standardansichtsbreite (mm) 1,7
Wärmedämmung (Ud in W/m²K)* = 1,0
Luftdurchlässigkeit 4
Schlagregendichtheit 9A
Windlastwiderstand C4
Schallschutzklasse (SSK) 1  3
Einbruchhemmung (RC) bis RC 3
Bedienkräfte 2
Stoßfestigkeit 4
mechanische Festigkeit 3
Dauerfunktion 6/8
Differenzklimaprüfung EN 12219 d/e 2

4.2 Fenstersystem Bautiefe 70 - 80 mm

Systembeschreibung:
Wärmegedämmte Aluminium-Konstruktion für Fenster mit industriell
hergestelltem Isolierverbund. Die Hauptprofile bestehen aus zwei
Aluminium-Hohlkammerschalen, schubfest verbunden durch
glasfaserverstärkte Polyamid C-Stege mit Blasenkontur. Werkseigener
hergestellter Profilverbund zertifiziert nach QM 323 durch das ift
Rosenheim. Werkseigene komplett verfüllte Dämmzone mit PU-Schaum,
Stärke und Zucker als Stabilisatoren.
Durch erhöhte Temperaturbeständigkeit der Stege ist eine nachträgliche
Pulverlack-Beschichtung ohne Einschränkung auch auf den Stegen möglich
und ermöglicht dadurch eine optisch harmonische Ansicht im Flügelfalz.

Systembautiefen und Ansichtsbreiten:
Bautiefen:
Rahmenprofile: 70 bis 80 mm
Sprossenprofile: 70 bis 80 mm
Statiksprossenprofile: bis 200 mm
Flügelprofile 80 bis 90 mm
Außenansichtsbreiten:
Rahmenprofile von 50 mm bis 250 mm
Sprossenprofile von 70 mm bis 260 mm
Flügelprofile von 30 mm bis 70 mm
minimalste, kombinierte Ansichtsbreite: 90 bis 100 mm

Konstruktionsbeschreibung:
Konstruktionsmerkmale:
Durchlaufende Dämmebene in Rahmen, Flügeln und Füllungen, mit zum
Falz hin flächenbündigen Dämmstegen. Hauptprofile als
3-Kammer-Hohlprofile, Überschlagflügel mit 6 mm Überdeckung und
gerundeten Kanten am Überschlag. Die Beschlagnuten bzw. Euronuten der
Flügelprofile sind wahlweise für Aluminium- bzw.
Kunststoffbeschlagsysteme vorgerichtet. HIerbei bleiben die möglichen
technischen Eigenschaften unverändert. Die Nachweise für die
CE-Kennzeichnung sind gesondert zu betrachten.
Dichtungstechnologie:
Mitteldichtung:
2-Komponenten EPDM-Mitteldichtung als vulkanisierter Dichtungsrahmen,
mit kontrollierter, punktueller, verdeckt liegender Abdichtung im
Gehrungsbereich.
Alternative Ausführungsvariante:
2-Komponenten EPDM-Mitteldichtung mit EPDM-Formecken und
kontrollierter, punktueller, verdeckt liegender Abdichtung im
Gehrungsbereich.
Äußere Verglasungsdichtung:
EPDM-Verglasungsdichtung außen umlaufend, Dichtebene aus
1-Komponenten EPDM.
Innere Verglasungsdichtung:
EPDM-Keildichtung innen gestoßen.
Verbindungstechnologie:
Rahmenverbindungen:
Gehrungsecken mit systemeigenen, hohlkammerfüllenden Eckwinkeln,
verbunden über mengenbegrenzte Dichstoffinjektion. Durch gezielte
Führung über Dichtstoffkanäle in den Eckwinkeln wird die Gehrung
vollflächig abgedichtet. Der komplette Gehrungsschnitt wird zusätzlich
über Alu-Protektor abgedichtet.
Flügelrahmenverbindungen:
Gehrungsecken mit systemeigenen, hohlkammerfüllenden Eckwinkeln,
verbunden über mengenbegrenzte Dichstoffinjektion. Durch gezielte
Führung über Dichtstoffkanäle in den Eckwinkeln wird die Gehrung
vollflächig abgedichtet. Der komplette Gehrungsschnitt wird zusätzlich
über Alu-Protektor abgedichtet. Zusätzliche Glaslastabtragung über
Falzgehrungswinkel.
T-Stoß-Verbindungen:
T-Verbindung mit systemeigenen, hohlkammerfüllenden Verbindern,
verbunden über mengenbegrenzte Dichstoffinjektion. Durch gezielte
Führung über Dichtstoffkanäle in den Verbindern wird der Stoß
vollflächig abgedichtet. Der komplette Stoß wird zusätzlich über
Alu-Protektor und Füllstücke als Dichtstoffvorlage im Falzbereich der
Rahmenprofile abgedichtet. Im äußeren Falzbereich der T-Verbindung wird
mittels T-Stoßabdeckung mit integrierter Dichtstoffführung und
Dichtstoff sicher abgedichtet.

Leistungseigenschaften:
Luftdurchlässigkeit: Klasse 4
Schlagregendichtheit: bis E1650
Windlastwiderstand: C5/B5
Schallschutzklassen: bis Klasse 5
Einbruchhemmung: bis RC 3
Mechanische Festigkeit: Klasse 4
Bedienkräfte: Klasse 1
Dauerfunktion Klasse 3

4.3 Fassadensystem (Pfosten-Riegel-Konstruktion 50mm
  Ansichtsbreite)

Systembeschreibung
Wärmegedämmte Aluminiumfassade im Prinzip einer Vorhangfassade bzw.
zwischen die Decken gestellte Fassade (eingestellte Fassade) mit von
außen einzusetzenden Füllungen.

Bauweisen:
Pfosten-Riegel
Pfosten-Pfosten
Riegel-Riegel
Die erforderliche Wärmedämmung (UCW) der gesamten Fassadenfläche
wird durch die Füllungen (Isolierglas, Paneele und sonstige
Ausfachungen) und das Profilsystem erbracht.
Pfosten und Riegel als Rechteck-Rohrformate ausgebildet mit gerundeten
Kanten. Verglasung von außen mit Aluminium-Druckprofilen und
nichtrostenden Schrauben. Sämtliche System-Verglasungsdichtungen aus
EPDM-Material. Die Kammern der Isolatoren sind vollständig ausgeschäumt.
Für eine optimale Wärmedämmung ist ein zusätzliches Schaumteil über dem
Isolator vorgesehen

Systembautiefen, Ansichtsbreiten, Traglasten:

Bautiefen:
Pfosten: 25 mm bis 270 mm
Riegel: 6 mm bis 220 mm
Außenansichtsbreite:
50mm
Innenansichtsbreite
50mm
Tragfähigkeit
bis 800 k

Konstruktionsbeschreibung:
Konstruktion
Durchlaufende Dämmebene in Profilkonstruktion und Füllungen
Dämmleisten, aufgesetzt und durchgehend, entsprechend gefordertem
Uf-Wert bzw. geforderter Füllungsdicke
Überlappende Verbindung der Riegel auf den Pfosten
Verglasung von außen zwingend vorgeschrieben
Glasträger aus Aluminium, Klotzung nach den einschlägigen
Verglasungsrichtlinien
Gleiche Ansichtsbreite der inneren Pfosten- und Riegeldichtungen
Die Verschraubung der Andruckprofile darf die wasserführende Ebene
nicht durchdringen
Verglasungsdichtungen innen und außen in EPDM
Einbau von wärmegedämmten Füllungselementen wie Fenster und Türen
in das Fassadenraster in gleicher Weise wie feste Füllungen

Beanspruchbarkeit der Klemmverbindung:
Die Zulassungsnummern der Klemmverbindungen sind auf Anforderung vorzulegen.

Beanspruchbarkeit der T-Verbindungen:
Die Zulassungsnummern der T-Verbindungen sind auf Anforderung vorzulegen.

Konstruktionsmerkmale:

Beim Einsatz von Pfosten-Riegelkonstruktionen ist darauf zu achten,
dass beide Profilquerschnittsformen waagerecht wie senkrecht einsetzbar
sind. Außerdem müssen sie untereinander und zueinander frei
kombinierbar sein.
Der Riegel muss unabhängig vom Verbindertyp durch eine Konturauflage
eine formschlüssige Lastübertragung auf den Pfosten gewährleisten.
Äußere Ansichtsbreite der Fassadenkonstruktion 50 mm
Druckprofile verdeckt oder sichtbar verschraubt
Kantenradius für Abdeckprofile im Außenbereich 0,5 mm
Kantenradius für Pfosten- und Riegelprofile im Innenbereich = 0,3 mm
Durchlaufende Dämmebene in Profilkonstruktion und Füllungen
Überlappende Verbindung der Riegel auf den Pfosten mit
Formschlussauflage
Vertikale Montagestöße für ein- und zweiteilig Pfostenprofile mit
Einschubverbindern
Verglasung von außen zwingend vorgeschrieben
Tragklötze aus Aluminium, Klotzung nach den einschlägigen
Verglasungsrichtlinien Verglasungsdichtungen innen und außen in EPDM
Innere Verglasungsdichtungen mit Dichtungsecke
Dichtung außen, senkrecht durchlaufend, horizontal stumpf gestoßen mit
Formendstück

Leistungseigenschaften

Wärmeschutz nach EN ISO 10077-2:
Standard: Uf bis 1,0 W/(m²K)
Hochisoliert: Uf bis 0,56 W/(m²K)

Luftdurchlässigkeit bis Klasse AE nach EN 12152 Schlagregendichtheit bis
Klasse RE 1200 nach EN 12154 Widerstandsfähigkeit bei Windlast nach EN
13116

Zulässige Last: +/- 2 kN/m²
Erhöhte Last: +/- 3 kN/m²

Schallschutz bis max. 48 dB nach EN ISO 717-1 Stoßfestigkeit bis Klasse
I5 / E5 nach EN 14019 Einbruchhemmung bis Klasse RC 3 nach EN 1627

Konstruktionsergänzungen:
Riegelspannsystem:
Ermöglicht großflächige Verglasungen und hohe Glaslasten dank hohen
Riegellängen, die mit schweren Einschubprofilen statisch unmöglich sind
Kostenminimierung
Einfache Montage mit relativ leichten Teilen
Formstabilität ohne aufwändige Konstruktionen mit Querspannsystemen

Befestigungsmöglichkeiten durch Schwertbefestigungen und
Sonnenschutzbolzen:
Durch Absprache mit Folgegewerken kann man hier
Befestigungsmöglichkeiten für verschiedenste Sachen wie Sonnenschutz
und dekorative Verkleidungen schaffen

4.4 Aluminium-Fenster-Türsystem unisoliert (Bautiefe 50 - 70mm)

Aluminium Profilsystem
- ungedämmtes Einkammersystem

Ansichten
breites Gestaltungsspektrum durch Außenansichten von 70 bis 155mm
Sprossen von 94 bis 155mm
Türflügel von 70 bis 100mm
Flächenbündige Ansicht (außen)

Dichtungssystem
Wahlweise normale oder mittige Verglasung möglich
Umlenkbare Verglasungsdichtung außen
Flügel und Türrahmen mit umlenkbarer Anschlagdichtung
Türflügel mit absenkbarer oder Schlepp-Bodendichtung

Verglasungsstärken
Glasstärke im Rahmen und Türflügel bis 48mm (normale Verglasung)
Glasstärke im Rahmen und Türflügel bis 18mm (mittige Verglasung)

Ausführungsform
1- und 2flg Rauchschutztür
Rauchschutztür auch als Automatikdrehtür
Türflügelprofile innen- und außen öffnend, sowie zwängungsfrei
Türflügelausführung als umlaufender Flügel oder mit Sockel

Beschläge
Türfalzausbildung für F-Stulp-Schlösser: einfach, mehrfach oder in
Fluchttürausführung nach DIN EN 179 / DIN EN 1125. Türbänder als
Aufschraubbänder
Klemmbare Rollenbänder (Aluminium und Edelstahl)

Max. Größe/Gewicht, Sicherheit und Schallschutz
Türdurchgangshöhe bis 3930mm, Flügelgewichte bis zu 150kg
Türdurchgangsbreite bis 1450mm (1-flügelig) bzw. bis
2860mm(2-flügelig)
Standflügelverriegelung erst ab Flügelhöhen von 2500mm notwendig

4.5 Aluminium-Hebe-Schiebetürsystem (HST)

Die Hebe-Schiebetürgeneration vereint einen beweglichen Monorail-Flügel
mit einer festen Rahmenverglasung bei minimalsten Ansichtsbreiten
Diese rahmenlose großflächige Verglasung mit klarer Linienführung ist
ein nahezu unsichtbares Bindeglied zwischen innen und außen und
verlängert das Raumgefühl über seine realen Grenzen hinaus. Das
Hebe-Schiebesystem heroal ist ein neues architektonisches
Gestaltungselement und schafft ein neues Raumgefühl.

Das Hebe-Schiebesystem bildet eine harmonische Balance zwischen
zeitgemäßen Design, höchstem Komfort und konsequenter Funktionalität.
Dank seiner modularen Konstruktionsdetails ist die Hebe-Schiebe-Tür im
Neubau und in der Renovierung uneingeschränkt einsetzbar.

Spezielle und bewährte Flügelgeometrien erfüllen alle Anforderungen für
die Wärmedämmung bei allen Flügelgrößen und -gewichten. Die
Dichtungstechnologie mit drei Dichtungsebenen und der Einsatz von
EPDM-Dichtungsecken- zur Flügel- und Mittelstoßabdichtung- sorgt für
optimale Leistungseigenschaften im Hinblick auf Luftdurchlässigkeit und
Schlagregendichtheit.

Systemeigenschaften
max. Flügelhöhen: 2400mm, durch zulässige statische Verstärkung
erweiterbar auf 3000mm
max. Flügelgewichte: 300kg erweiterbar auf 400kg durch Einsatz von
Tandem-Laufwagen
leichte Bedienung, auch bei großen Flügelgewichten durch optimale
Abstimmung der Beschlagskomponenten
hervorragende Laufruhe durch die Kombination bewährter
HS-Beschlagsysteme und heroal Edelstahl-Laufschiene
flexible und verschleißfreie EPDM-Dicht-Formteile für eine dauerhafte
Luft- und Schlagregendichtheit
Dichtungstechnik mit drei Ebenen zur Flügel- und Mittelstoßabdichtung
Verglasungsdichtung mit schmalen Ansichten, umlaufend einziehbar
kostenoptimierte und zeitsparende Verarbeitung durch innovative heroal
Detaillösungen
hochwärmegedämmtes 3-Kammer-Profilsystem
Verbundtechnologie mit patentierten verzughemmenden Isolierstegen in
HS-Flügelprofilen

Gestaltungsvarianten und Design
Öffnungsarten: einspurig (Monorail) mit bis zu zwei beweglichen Flügeln
90°-Eckausbildung mit Ganzglasecke aus Isolierglas
barrierefreie behindertengerechte Schwellenausführung durch Integration
in den Baukörperanschluss
Griffauswahl: Drehgriff mit Griffmuschel außen oder Drehgriff innen und
außen, beide Varianten optional abschließbar
Grifffarben: weiß, silber eloxiert (E6/EV1) und Edelstahl
umfangreiches Sortiment an Anschluss- und Zusatzprofilen für
problemlose Baukörperintegration
HS-Schiebeflügel motorisierbar
Integration in Fassadensysteme
zusätzliche Gestaltungsfreiheit durch unterschiedliche Profilfarben an
der Elementinnen- und -außenseite
Farbgestaltung mit hochwertiger hwr-Pulverbeschichtung
90° griffseitige Ecklösung Außenecke

Systemmaße
Profilbautiefe Rahmenprofile: 202mm
Profilbautiefe Flügelprofile: 77mm
Profilbautiefe Sprossenprofile: 72mm
Profilansichtsbreite Rahmenprofile unten: 52mm
Profilansichtsbreite Rahmenprofile seitlich: 40mm
Profilansichtsbreite Rahmenprofile oben: 40mm
Profilansichtsbreite Flügelprofile: 104mm
Profilansichtsbreite Mittelstoß/Labyrinth: 104mm
Profilansichtsbreite sprossenprofile: 74 - 104mm
max. Glas/Füllungsstärken Flügelverglasung: 52mm
max. Glas/Füllungsstärken Rahmenverglasung: 52mm
Wärmedämmung Uf * >1,2 W/m²K
Uw ** > 0,82 W/m²K
* Uf-Wert nach EN ISO 10077-2; Mittelwert der
Rahmenkombinationen
** Uw-Wert nach DIN EN 12567-1; ermittelt an einer
Elementgröße 3500 x 2180mm

4.6 Textiler Sonnenschutz

Textiles Sonnenschutzsystem mit Zip-Screen Technologie als Vorbauelement
mit textilem Behang, Kasten stranggepresst.
Das System ist nach DIN EN 13561 und DIN EN 13659 CE geprüft und
gekennzeichnet.
Die maximale zulässige Windgeschwindigkeit beträgt 145 km/h, die
Reduzierung der Sonneneinstrahlung beträgt 75%, sowie eine 98% Filterung
der UV-Strahlung. Es handelt sich um textilen Sonnenschutz.
Alle Profile sind mit einer hochwetterfesten Pulverbeschichtung (hwr)
beschichtet.
Zulassung nach Qualicoat in Pulverklasse 2,
Zulassung nach GSB International e.V. (Qualitätsgemeinschaft für die
Stückbeschichtung von Bauteilen) in Masterqualität.
Bewitterungsklasse C4 für den Küstenbereich mit mittlerem Salzgehalt

Die Leistung umfasst die Lieferung des kompletten Systems mit allen
Zubehörteilen. Die Montage erfolgt nach Montageanleitung des
Herstellers.

Elementkasten
Kastenausführung: Alle Sonnenschutz- Kästen bestehen aus extrudiertem
Aluminium.

Die untere Kastenblende ist gleichzeitig eine Revisionsklappe
die schwenkbar an der hinteren Kastenblende eingesetzt
wird und abnehmbar ist. Die Befestigung erfolgt an den seitlichen
Blendkappen. Die Kästen sind mit Schraubkanälen versehen an denen die
seitlichen Blendkappen verschraubt werden. Zusätzliche Abhängungen
durch Haltewinkel an der Hinterseite bei 105mm und 125mm Kasten ab
3000mm notwendig. Ausführung als FMB (überputzbarer Kasten).
Die seitlichen Blendkappen bestehen aus Aluminiumguss. Sie verfügen über
Aufnahmen für Motor, Drehmomentstütze, Walzenkapsel,
Blendenbefestigung und die Führungsschienen.

Kastenform
90° Ausführung (Rechteckiger Kasten)

Kastentyp FMB:
Kasten 105mm FMB: ca. 105mm hoch und 105mm tief- überputzbar

Einbauvariante
Standard, Linksroller
Kasten 105mm hoch und tief

Oberflächenbeschichtung Elementkasten, Führungsschienen und Endstab

Oberflächenbeschichtung in hochwetterfester Pulverbeschichtung (hwr) :

Voranodisiert (z. B. bei starken Emissionen von Industrie und
Verkehr, in Schwimmbädern oder in Meeresnähe)

RAL:7039

Tuchwelle
Optimal auf die eingesetzte Tuchart abgestimmte Rollgeformte verzinkte
Stahlwelle mit innenliegender Nut zur Tuchaufnahme. Für ein
bestmögliches Tucherscheinungsbild, mit Klipsfunktion zur
Behangbefestigung. Tuchwechsel ohne Wellendemontage möglich. Eine
horizontale Streifenbildung am Tuch wird durch die innenliegende Nut
verringert. Je nach Elementbreite und Elementhöhe stehen mehrere
Tuchwellen zur Auswahl.

Rollgeformte Tuchwelle ca. D63 x 0,9mm mit innenliegender Flachnut aus
verzinktem Stahlblech.
Rollgeformte Tuchwelle ca. D78 x 1,25mm mit innenliegender Flachnut aus
verzinktem Stahlblech
Rollgeformte Tuchwelle ca. D85 x 1,25mm mit innenliegender Rundnut aus
verzinktem Stahlblech
Rollgeformte Tuchwelle ca. D100 x 1,25mm mit innenliegender Rundnut aus
verzinktem Stahlblech
Der Ausgleich der mehr aufbauenden Reißverschlüsse beim Aufwickeln hat
durch eine abgesetzte Motoraufnahme und auf der Gegenseite durch eine
abgesetzte Walzenkapsel zu erfolgen.

Seitlich am Tuch angebrachte Reißverschlusshälfte zur Führung über die
gesamte Behanghöhe.
Textilfarbe aus Hersteller- Kollektion nach Wahl des Architekten

VS Screen- Sergé OF 5%: 3959 grau-weiß-perlmut
(Fc<= 0,33 bzw. G-tot: >0,132. )

Endstab
Profil aus stranggepresstem Aluminium mit oberer Rundnut zur
Behangbefestigung mittels Keder. Seitlich flexible Führung des
Fallstabes über die komplette Behanghöhe, zur Aufnahme größtmöglicher
Windlasten.

Endleiste Typ I (3907) 32x30mm
Elementbreite 1600-2900mm / Elementhöhe 1000-5000mm

Führungsschiene
Alle Führungen haben eine Aufnahmekammer für die verschiedenen
Blendkappen. Blendkappe und Führung werden zusammengesteckt und zu
einer Einheit verschraubt.
In der Reißverschlusseinlage können die seitlich an das Tuch
geschweißten Reißverschlüsse nahezu verschleißfrei und geräuschlos auf
und ab zu laufen. Die Reißverschlussführung muss Schmiermittel- und
Wartungsfrei ausgeführt sein.

Direkte Verschraubung und Verwendung von Clipsbefestigung möglich,
keine Schraubenköpfe sichtbar, Deckel clipsbar oder einputzbare
Führungsschiene.

Führungsschienentyp FME
VS Z Contra 37,5x 33,5mm

Traverse 100-125mm

Antriebsart
Bedienung:
Die Bedienung erfolgt ausschließlich elektrisch mit einem 230 V AC
Rohrmotor.

Kabel
Motorkabel
Kabellänge 3000mm
Hirschmann-Stecker
Wind- und Sonnensensor

*Hinweis: 5 Fensterbeschläge*
BF 01 Kipp- vor Drehbeschlag (verdeckt liegend TBT)
  Vollverdeckter Eingriff Kipp - vor - Dreh Beschlag für
  Aluminiumfenster und -fenstertüren bis 130 kg oder
  gleichwertig

Allgemeine Beschlageigenschaften:

Sämtliche Beschlagteile sind beim geschlossenen Fensterflügel
vollverdeckt und somit nicht sichtbar.
Bei Schaltung des Fenstergriffs um 90° in die waagerechte Stellung
öffnet der Beschlag in Kippstellung. Bei Schaltung des Fenstergriffs um
180° in die obere Senkrechtstellung wechselt der Beschlag in die
Drehstellung.
Für Flügelgewichte = 130 kg
DIN rechts und DIN links verwendbar
Fehlschaltsicherung in Dreh- und Kippstellung
Die Beschlagteile werden von außen in die jeweilige Rahmen- bzw.
Fensterflügelbeschlagnut eingebracht. Das Öffnen der
Fensterflügelbeschlagnut in den Flügelecken ist nicht zugelassen.
Die Sicherung der Beschlagsteile erfolgt über Bajonettverschlüsse.
Die Beschlagbauteile werden über clipsbare Stahltreibstangen mit
Kunststoffabdeckung in Fixlängen form- und kraftschlüssig verbunden.
Die Rahmenteile des Beschlagsystems verfügen über eine
Bajonettfixierung, wodurch eine profilzerstörungsfreie Befestigung im
Rahmenprofil (kein Einstanzen der Rahmennut) gewährleistet wird.
Das Beschlagsystem ermöglicht die 3 D-Verstellung (höhen-, seiten- und
anpressdruckverstellbar)
Der Beschlag bietet im eingebauten Zustand eine
Nachrüstungsmöglichkeit auf Einbruchhemmung Widerstandsklasse RC
2 gemäß EN 1627 - 1630, Eckumlenkung serienmäßig mit RC-2
tauglichem Verschlussbolzen.

Getriebeseitig:

Serienmäßig mittenfixierte Einsteckgetriebe
Optional: mit Fehlschaltsicherung
Alternativ wählbar:
Stulpflügelverschluss mit Schwenkhebelbedienung
Alternative Oberschienenausführung für schmalen
Anwendungsbereich 465 mm - 645 mm.
Korrosionsbeständige Oberflächen nach DIN EN 1670: Klasse 5
Dauerlauf nach DIN EN 13126-8:2017: Klasse H3

Zusatzbauteile

Drehbegrenzer (vorgeschrieben bei: Flügelbreiten = 1.335 mm):
faltbarer Drehbegrenzer für max. Flügelöffnungswinkel ca. = 90°,
ab FB = 585 mm
Alternativ wählbar:
Drehbegrenzer als Stangenausführung mit Endanschlag,
Flügelöffnungswinkel ca. 90°, ab FB = 810 mm (mit optionalem
Friktionsgleiter FB = 860 mm)
Gedämpfter Drehbegrenzer mit kraftabsorbierender Wirkung und
Endlagendämpfung, maximaler Flügelöffnungswinkel (inkl.
Endlagendämpfung) ca. 90°, ab FB = 945 mm, Farbe schwarz
E6/C-35
Flügelheber (vorgeschrieben bei: Flügelbreiten = 1.335 mm)
Zusatzschere (optional für Flügelbreiten = 1.335 mm)

Optionale Komfort-Beschlagkomponenten (bei Bedarf auszuwählen)

Balkontürschnäpper (beim Einsatz als Fenstertür)
Absteller zur Spaltlüftung

Anwendungsbereich:

Flügelbreite (465)* 646 mm - 1.635 mm
Flügelhöhe 521 mm - 2.835 mm
Max. Flügelgröße 3,3 m²
Seitenverhältnis FB : FH = 2:1
* Oberschienenausführung mit Direktverzahnung
(Maßangaben bezogen auf 17,5 mm Flügelüberschlag)

Auswahl Einbruchhemmung:
Standard

Bedienung über Handhebel auf Ovalrosette mit Rasterung
Die Fenster erhalten einen abschließbaren Edelstahlgriff (gekröpft),

BF 02 Dreh-Kipp-Beschlag (verdeckt liegend)
  Vollverdeckter Eingriff Dreh-Kipp-Beschlag Beschlag für
  Aluminiumfenster und -fenstertüren bis 180 kg oder
  gleichwertig

Vollverdeckter Eingriff Drehkippbeschlag für Aluminiumfenster bis 180 kg
Vollverdeckt liegender Eingriff Drehkippbeschlag Edelstahl

Allgemeine Beschlageigenschaften:
Sämtliche Beschlagteile sind beim geschlossenen Fensterflügel
vollverdeckt und somit nicht sichtbar.
Flügelgewichte <= 180 kg durch zusätzliche lastabtragende Bauteile.
DIN rechts und DIN links verwendbar
Fehlschaltsicherung in Dreh- und Kippstellung
Die Beschlagteile werden von außen in die jeweilige Rahmen- bzw.
Fensterflügelbeschlagnut eingebracht. Das Öffnen der
Fensterflügelbeschlagnut in den Flügelecken ist nicht zugelassen.
Die Sicherung der Beschlagsteile erfolgt über Bajonettverschlüsse.
Die Beschlagbauteile werden über clipsbare Stahltreibstangen mit
Kunststoffabdeckung in Fixlängen form- und kraftschlüssig verbunden.
Die Rahmenteile des Beschlagsystems verfügen über eine
Bajonettfixierung, wodurch eine profilzerstörungsfreie Befestigung im
Rahmenprofil (kein Einstanzen der Rahmennut) gewährleistet wird.
Das Beschlagsystem ermöglicht die 3 D-Verstellung (höhen-, seiten- und
anpressdruckverstellbar)
Der Beschlag bietet im eingebauten Zustand eineNachrüstungsmöglichkeit
auf Einbruchhemmung Widerstandsklasse RC 2 gemäß EN 1627 - 1630,
Eckumlenkung serienmäßig mit RC-2 tauglichem Verschlussbolzen.
Getriebeseitig: Serienmäßig mittenfixierte Einsteckgetriebe, Optional:
mit Fehlschaltsicherung

Alternativ wählbar:
Stulpflügelverschluss mit Schwenkhebelbedienung
Alternative Oberschienenausführung für schmale Anwendungsbereich
465 mm - 645 mm
Korrosionsbeständige Oberflächen nach DIN EN 1670: Klasse 5
Dauerlauf nach DIN EN 13126-8:2017: Klasse H3

Zusatzbauteile
Drehbegrenzer:
haltbarer Drehbegrenzer für max. Flügelöffnungswinkel ca. = 90°, ab FB
= 585 mm

Alternativ wählbar:
Drehbegrenzer als Stangenausführung mit Endanschlag,
Flügelöffnungswinkel ca. 90°, ab FB = 810 mm (mit optionalem
Friktionsgleiter FB = 860 mm)
Gedämpfter Drehbegrenzer mit kraftabsorbierender Wirkung und
Endlagendämpfung, maximaler Flügelöffnungswinkel (inkl.
Endlagendämpfung) ca. 90°, ab FB = 945 mm, Farbe schwarz E6/C-35
Zusatzschere (optional für Flügelbreiten = 1.335 mm)
Zugseil als zusätzliche Lastabtragung
Flügelheber

Optionale Komfort-Beschlagkomponenten (bei Bedarf auszuwählen)
Balkontürschnäpper (beim Einsatz als Fenstertür)
Absteller zur Spaltlüftung
Hubbegrenzer (für den Einsatz als Drehbeschlag)

Anwendungsbereich:
Flügelbreite (465)* 646 mm - 1.635 mm
Flügelhöhe 900 mm - 2.835 mm
Max. Flügelgröße 3,3 m²
Seitenverhältnis FB : FH = 2:1
* Oberschienenausführung mit Direktverzahnung
(Maßangaben bezogen auf 17,5 mm Flügelüberschlag)

Auswahl Einbruchhemmung:
Standard

BF 03 Hebe-Schiebetür-Beschlag 150/300 kg

Hebe-Schiebetür-Beschlag, Getriebe für Flügelhöhen bis 3250 mm
Hervorragende Laufruhe und Leichtigkeit der Fahrflügel Von Grund auf
hohe Einbruchhemmung dank stabiler Beschlagbauteile, zusätzliche
Einbruchhemmung mittels optionaler Sicherheitsbauteile, angenehm leichte
Bedienung  sogar bei großen und schweren Flügeln  durch optimal
aufeinander abgestimmte Funktionsbauteile wie Laufwerke, Getriebe und
Drehgriffe; Hoher Komfort durch ein breit aufgestelltes Angebot an
optionalem Zubehör zur Steigerung der Annehmlichkeit Drehgriffe für
komfortable Handhabung in ansprechendem Design Drehgriff-(Edelstahl)
Optionen:
ein- oder beidseitige Betätigung
Lochung für Profilzylinder oder Schweizer Rundzylinder
einsteckbar / abnehmbar
verlängert für den barrierefreien Bereich
Edelstahl, Aluminium oder Messing poliert
Mit Oberflächenversiegelung silber für dauerhaften Korrosionsschutz
Ausführung entsprechend der jeweiligen
Ausführungsvariante, komplett mit Drehgriff (Edelstahl),
Getriebeschloss und Verbindungsstäben.
Für Flügelgewicht bis 150 kg
Ausführungsvariante C
Hebe-Schiebetür 2-teilig
Beschlag Schema C
2 Hebe-Schiebeflügel (Stulp), 2 Festverglasung
1-spurig
Oberflächenbehandlung: Edelstahl
Griffe beidseitig mit PZ aus Edelstahl

*Hinweis: 6 Türbeschläge*
BT 01 Türbeschlag 1-flg. (Standard, Mehrfachverriegelung)

Ausführung als Standard
Ausstattung:
mindestens 3 3teilige Rollentürbänder; Aluminium, Silber, E6 EV1, die
Anzahl richtet sich nach Größe und Gewicht des Flügels
Mehrfachverriegelung Multisafe für Aluminiumhaustüren (Edelstahl)
mit Schließleiste, Bandseitensicherung, Aufbohrschutz
Funktion:
Außen: Die Verriegelung bzw. Entriegelung erfolgt durch 2
Schlüsselumdrehungen. Bei Schlössern mit durchgehender Nuss wird die
Falle mit dem Zylinderschlüssel über den Wechsel eingezogen. Über das
optional ausgelegte Schlossgetriebe lässt sich die Falle besonders
leichtgängig mit dem Schlüssel betätigen. Bei Schlössern mit geteilter
Nuss kann die Falle auch über den Drücker eingezogen werden. Beachten
Sie bei dieser Ausführung den Einsatz eines Beschlages mit geteiltem
Vierkant
Innen: Mit zwei Schlüsselumdrehungen lässt sich die Tür, wie von außen,
verschließen und auch öffnen.
rechts und links verwendbar
mit Wechsel
mit Flachstulp und U-Stulp erhältlich
Gekröpfter Edelstahl-Drücker innen; mit Hochhaltefeder
Feststehender gekröpfter Edelstahl-Knauf auf Ovalrosette
Profilzylinder bauseits
Zylinderrosetten innen "ovale Form", Edelstahl
Zylindersicherheitsrosette außen "ovale Form", Edelstahl
1x Bodenstopper Edelstahl mit Feststellhaken

BT 02 Türbeschlag 1-flg. Tür (Standard, Einfachverriegelung)

Ausführung als Standardtür
Ausstattung:
mindestens 3 3teilige Rollentürbänder; Aluminium, Silber, E6 EV1, die
Anzahl richtet sich nach Größe und Gewicht des Flügels
Türschloss (Riegel/Falle) inkl Schließblech mit Tagesfalle
nach DIN 18 251, Klasse 5, Stulp aus nicht rostendem Stahl, abgerundet
(oder eckig) mit Wechsel, ohne Schließblech, geschlossener, verzinkter
Schlosskasten, Falle aus Temperguss, mit wartungsfreier Gleitführung und
Geräuschdämpfung, Riegel aus Stahl mit Sicherheitszuhaltung, 2-tourig,
Durchschraublöcher für Türbeschläge um Nuss- und Zylinderlochung, mit
2-teiliger Stahlklemmnuss, mit gehärteten Späneschutzbuchsen aus Stahl

Gekröpfter Edelstahl-Drücker innen; mit Hochhaltefeder
Gekröpfter Edelstahl-Drücker innen; mit Hochhaltefeder
Profilzylinder bauseits
Zylinderrosetten innen "ovale Form", Edelstahl
Zylindersicherheitsrosette außen "ovale Form", Edelstahl
1x Bodenstopper Edelstahl

BT 03 Türbeschlag 1-flg. (Not/Panik-Ausführung)

Ausführung als Notausgang nach DIN EN 179 Funktion E
Ausstattung:
mindestens 3 3teilige Rollen-Türbänder, Aluminium, Silber, E6 EV1, die
Anzahl richtet sich nach Größe und Gewicht des Flügels
Mehrfachverriegelung SECURY Automatic mit Panikfunktion E
mit Fallenfeststellung sowie Schließleiste/Schließbleche
Automatisch verriegelnde Mehrpunktverriegelung mit 2 automatisch
ausschließenden, umstellbaren Fallenriegeln - in Endlage blockiert,
Ausschluss jeweils 20 mm.
Tür im geschlossenen Zustand immer mehrfach verriegelt
DIN Rechts oder DIN Links verwendbar, durch umstellbare Falle und
Fallenriegel
Gekröpfter Edelstahl-Drücker innen; mit Hochhaltefeder
Feststehender gekröpfter Edelstahl-Knauf
Profilzylinder bauseits
Aufbohrschutz
Zylindersicherheitsrosette außen "ovale Form", Edelstahl
1x Bodenstopper Edelstahl

BT 04 Türbeschlag 1-flg. (Not/Panik-Ausführung)

Ausführung als Notausgang nach DIN EN 179 Funktion B
Ausstattung:
mindestens 3 3teilige Rollentürbänder; Aluminium, Silber, E6 EV1, die
Anzahl richtet sich nach Größe und Gewicht des Flügels
Einsteckschloss mit Panikverriegelung Funktion B
Manuell verriegelndes Verschlußsystem mit Panikfunktion
umlegbare Falle, dadurch DIN links und DIN rechts verwendbar
Panikseite auswärts/einwärts einstellbar (nur bei Fluchttürschlössern)
Riegel schließt manuell in Verschlusslage auf 20mm vor
durchgehende Beschlagbefestigung auch bei RR-Rosetten möglich
einheitliche Schlosskastenhöhe
Feuerschutz- und Rauchschutzeignung
Zugelassen nach EN 179 / EN 1125
CE-Zulassung nach EN 12209
Gekröpfter Edelstahl-Drücker innen; mit Hochhaltefeder
Gekröpfter Edelstahl-Drücker außen; mit Hochhaltefeder
Profilzylinder bauseits
Zylindersicherheitsrosette außen "ovale Form", Edelstahl
1x Bodenstopper Edelstahl

BT 05 Türbeschlag 2-flg. (Not/Panik-Ausführung, selbstschließend)
  Vollpanik

Ausführung als Notausgang nach DIN EN 179 Funktion E
Ausstattung:
mindestens 3 3teilige Rollen-Türbänder, Aluminium, Silber, E6 EV1, die
Anzahl richtet sich nach Größe und Gewicht des Flügels
Mehrfachverriegelung SECURY Automatic mit Panikfunktion E
mit Fallenfeststellung
Standflügel mit Gegenkasten und integriertem Treibriegelverschluss,
aufgesetzter Betätigung, und Schaltschloss im Standflügel,
Automatisch verriegelnde Mehrpunktverriegelung mit 2 automatisch
ausschließenden, umstellbaren Fallenriegeln - in Endlage blockiert,
Ausschluss jeweils 20 mm.
Tür im geschlossenen Zustand immer mehrfach verriegelt
DIN Rechts oder DIN Links verwendbar, durch umstellbare Falle und
Fallenriegel
Gekröpfter Edelstahl-Drücker innen; mit Hochhaltefeder auf Gang- und
Standflügel
Feststehender gekröpfter Edelstahl-Knauf
Mitnehmerklappe
Profilzylinder bauseits
Aufbohrschutz
Zylindersicherheitsrosette außen "ovale Form", Edelstahl
2x  Bodenstopper Edelstahl mit Feststellhaken

BT 06 Obentürschließer Bandseite für barrierefreie Türen

Gleitschienentürschließer ECline, für die Montage an Feuer- und
Rauchschutztüren, nach EN 1154 A, Größe 3 - 5, für
barrierefreie Türen nach DIN 18040 bis Flügelbreite 1.250mm
 bei max. 47 Nm Öffnungsmoment,
hoher Wirkungsgrad über 80%, stark abfallendes
Öffnungsmoment entsprechend Einbausituation
an-/abschaltbar, mit ECline-Gleitschiene, von vorn
einstellbare Schließkraft, Schließgeschwindigkeit,
Öffnungsdämpfung und Endschlag, mit optischer
Größenanzeige, Normalmontage auf Türblatt Bandseite,
mit Montageplatte
Farbton:
silberfarbig

BT 07 Obentürschließer Bandgegenseite für barrierefreie Türen

Gleitschienentürschließer L ECline, für die Montage an Feuer-
und Rauchschutztüren, nach EN 1154A, Größe 3 - 5, für
barrierefreie Türen nach DIN 18040 bis Flügelbreite 1.250mm
bei max. 47 Nm Öffnungsmoment,
hoher Wirkungsgrad über 80%, stark abfallendes
Öffnungsmoment entsprechend Einbausituation
an-/abschaltbar, mit ECline-Gleitschiene, von vorn
einstellbare Schließkraft, Schließgeschwindigkeit,
Öffnungsdämpfung und Endschlag, mit optischer
Größenanzeige, Türblattmontage auf Bandgegenseite,
mit Montageplatte
Farbton:
silberfarbig

BT 08 Schließfolgeregelung für 2-flg. Türen Bandseite

Obentürschließersystem für die Montage an Feuer- und Rauchschutztüren,
Größe 2 - 6, nach EN 1154 A,mit integrierter mechanischer
Schließfolgeregelung nach EN 1158, Vandalismusschutz gegen mutwillige
Fehlbedienung der Schließfolgeregelung, von vorn einstellbare
Schließkraft, Schließgeschwindigkeit, Öffnungsdämpfung und Endschlag,
mit optischer Größenanzeige, Normalmontage auf Türblatt/Bandseite, mit
Montageplatte
Schließerkörper Größe EN 3-5, mit
sehr hohem Wirkungsgrad > 80% für barrierefreie
Türen nach DIN 18040, bis Flügelbreite 1.250 mm

Zubehör:
integrierte, weitestgehend unsichtbare flexible Öffnungsbegrenzung
inkl. Rastfeststellung

BT 09 Schließfolgeregelung für 2-flg. Türen Bandgegenseite

Obentürschließersystem mit mechanischer Feststellung, nach EN 1154,
Feststellwinkel stufenlos ab ca. 80° auf exakten Punkt einstellbar, mit
durchgehender Gleitschiene BG 30 mm Bauhöhe, mit integrierter
mechanischer Schließfolgeregelung, nach EN 1158, Vandalismusschutz
gegen mutwillige Fehlbedienung der Schließfolgeregelung, von vorn
einstellbare Schließkraft, Schließgeschwindigkeit, Öffnungsdämpfung und
Endschlag, mit optischer Größenanzeige, Türblattmontage auf
Bandgegenseite, mit Montageplatte
Schließerkörper Größe EN 2-6, bis
Flügelbreite 1.400 mm, für barrierefreie Türen
nach DIN 18040, bis Flügelbreite 1.100 mm

Farbton:
silberfarbig

Zubehör:
integrierte, weitestgehend unsichtbare flexible Öffnungsbegrenzung
inkl. Rastfeststellung

BT 10 EH-Türwächter für Türklinken mit Voralarm

Fluchtwegsicherungssystem, Typ EH-Türwächter mit Voralarm, zur Montage
unterhalb des Türdrückers. Zulassung gemäß DIN EN 179 durch das MPA
NRW, Dortmund, in Verbindung mit Panikschloss, Schließblech und Drücker.

Einhandtürwächter werden ausschließlich mit einem 30/10 mm
Profilhalbzylinder (PHZ) ausgeliefert.

Maße: LxBxH in mm (190x52/45x72)

Ausführung/Lieferumfang:
Stabile Metallausführung (Zink-Druckguss), in RAL 6029 (grün) lackiert
Mit verdeckt liegenden Gehäusebefestigungen (Sabotageschutz)
Montagefertig mit Zubehör (Schrauben)
Inkl. PHZ (Länge 30/10 mm), Einbau eines schließanlagenfähigen PHZ
optional möglich Länge 27-30/10 mm, Schließbartstellung unten rechts
oder links 45 °, Gesamtlänge PHZ max. 40,5 mm
Inkl. 9 Volt-Blockbatterie,
Inkl. lang nachleuchtendem Piktogramme für Tür und Gerät
 Inkl. Signalgeber (105dB/1m), der bei Betätigung (Herunterdrücken der
Türklinke mit einem Handgriff) auslöst.

Funktionen:
Dauerfreigabe-Funktion (mit dem Geräteschlüssel)
Einzelbegehung der Tür erfolgt mit dem Türschlüssel über die
Wechselfunktion des Panikschlosses
Voralarm Sobald die Klinke den roten Voralarm-Aufsatz leicht berührt
wird der Voralarm  ausgelöst. Wird die Klinke losgelassen verstummt der
Voralarm. Dauerhafter Hauptalarm wird erst bei vollständigem
Durchdrücken der Klinke umgesetzt.
Alarmrücksetzung (Reset) erfolgt mit dem Geräteschlüssel.

*Hinweis: 7 Ausfachungen*
7.1 Glas allgemein

Die nachfolgende Beschreibung stellt eine allgemeine Regelung für die
Lieferung und das Einsetzen der Verglasung in Aluminium-Bauelemente dar.
Die Sicherheitsvorschriften gemäß den geltenden Normen und Richtlinien,
sowie der entsprechenden Landesbauordnung sind einzuhalten.
Sicherheitsgläser sind entsprechend der Bauregelliste A auszuführen.
Die Richtlinien des Glaserhandwerks und der Isolierglashersteller sind
einzuhalten.
Es ist auf Farbgleichheit der eingesetzten Gläser zu achten. Die
Glasstärken sind aufeinander abzustimmen.

Die Verglasung hat mittels dauerelastischer Dichtungsprofile zu
erfolgen. Die Glasscheiben sind zwängungs- und spannungsfrei zu lagern.
Die Belüftung und Entwässerung des Glasfalzes ist gemäß
Herstellerrichtlinien einzuhalten.

7.1.1 Besondere Festlegungen

Bei Einscheibensicherheitsgläsern (ESG) sind Aufhängepunkte im
Sichtbereich nicht zulässig.

ESG muß einer Heißlagerungsprüfung (Heat-Soak-Test) nach Bauregelliste
A unterzogen werden.

Abstandsprofile im SZR sind aus Edelstahl oder Kunststoff als anerkannte
"warm-edge-Systeme" vorzusehen.

Im Folgenden werden nur Qualitative Anforderungen an die
Einzelglasscheiben formuliert. Die Glasstärken sind eigenverantwortlich
durch den An festzulegen und statisch nachzuweisen.

Ggf. erforderliche Nachweise; Prüfungen und Zustimmungen im Einzelfall
sind frühzeitig zu beantragen.

7.1.2 Glastypen

Es folgt die Beschreibung der für die Ausführung geplanten Glastypen.
In den Positionsbeschreibungen wird dann jeweils nur die Kurzbezeichnung
des zum Einsatz kommenden Glastyps (GT) genannt.

Dreischeiben-Wärmedämmisolierglas

Allgemeiner Glasaufbau
Mehrscheiben-Isolierglas, bestehend aus einer Scheibe EUROFLOAT mit
Wärmeschutzbeschichtung auf pos. 2,
Abstandhalter Silikonmatrix ACSplus schwarz im RAA-Verfahren maschinell
appliziert mit drei Dichtungsebenen,
einer Scheibe EUROFLOAT
Abstandshalter ACSplus schwarz
einer Scheibe EUROFLOAT mit Wärmeschutzbeschichtung Beschichtung
auf Pos.5
farbneutral in Ansicht und Durchsicht, wie bemustert

Technische Werte für Glasaufbau

GT 01 "3-Scheiben-Isolierglas"

Technische Werte für Glasaufbau

4: / 14 AR / 4 / 14 AR/ :4

Gesamtstärke ca. 40mm
Andere Aufbauten ergeben abweichende technische Werte
Wärmedurchgangskoeffizient (EN 673)  Ug = 0,6 W/m2K
Lichttransmission (DIN 5036)  LT = 74 %
Gesamtenergiedurchlassgrad (EN 410)  g  = 53 %
Psi Wert z.B. Metall mit therm. Trennung  Psi  = 0,031 W/mK
Lichtreflexion außen (DIN EN 410)  LRa =14 %

Ergänzende Hinweise
Verglasungen entsprechend der Einbausituation.
Glasdicken nach statischen Erfordernissen.
Bei erhöhten thermischen oder mechanischen
Belastungen Einzelscheiben vorspannen.
Erforderliche Versuche, Gutachten und Nachweise für eine ZiE sind durch
den AN zu erbringen und einzukalkulieren. Produktionstechnische
Anforderungen berücksichtigen. Verglasungsrichtlinien der
Systemhersteller beachten. Farbunterschiede in der Außenansicht und
Durchsicht bei zusammenwirkenden Ansichten aufgrund unterschiedlicher
Glasdicken, Schichtpositionen vermeiden.

GT 02  "3-Scheiben-Isolierglas"

  wie GT 01, jedoch die innere Scheibe aus Float
  und äußere Scheibe aus VSG

GT 03  "3-Scheiben-Isolierglas"

  wie GT 01, jedoch die innere Scheibe aus VSG
  und die äußere Scheibe aus Float

GT 04  "3-Scheiben-Isolierglas"

  wie GT 01, jedoch die innere Scheibe aus VSG
  und die äußere Scheibe aus VSG

GT 05  "3-Scheiben-Isolierglas"

  wie GT 01, jedoch die innere Scheibe aus VSG
  und die äußere Scheibe aus VSG
  (TRAV)

GT 06  "3-Scheiben-Isolierglas"

  wie GT 01, jedoch die innere Scheibe aus Float
  und die äußere Scheibe aus VSG
  (innen satiniert)

GT 07 min. 8 mm Verbundsicherheitsverglasung (0,76mm PVB-Folie)

Grundsätzlich sind VSG-Verglasungen an der Außen- und Innenseite von
Isolierverglasungen mit min. 8mm Stärke und einer 0,76mm PVB-Folie
auszuführen. Ausnahmen wären hier die Statik, TRAV u.a., die eine
noch stärker Ausführung erfordern.
Generell sind die Glasdicken entsprechend den statischen
Anforderungen und den jeweiligen Widerstandsklassen
festzulegen!!

7.2 Paneele allgemein

Für die Lieferung und den Einbau von Ausfachungen gilt sinngemäß die im
Abschnitt Verglasung näher beschriebene Regelung.
Die Oberflächenveredelung der Aluminium-Verbundpaneele ist, wenn in den
Positionsbeschreibungen nicht anders angegeben, gemäß der Beschreibung
in den "Zusätzlichen Technischen Vertragsbedingungen" auszuführen.

7.2.1 Paneeltypen

Es folgt die Beschreibung der für die Ausführung geplanten Paneeltypen.
In den Positionsbeschreibungen wird dann jeweils nur die Kurzbezeichnung des
zum Einsatz kommenden Paneeltyps (PF) genannt.

PF 01 Verbundpaneel

DECKBLATT INNEN: LM-Blech mm, planeben oder als Wanne
pulverbeschichtet nach RAL 7039 / eloxiert / blank /RAL nach Wahl

DÄMMKERN: 40mm PUR/PIR-Hartschaum,

DECKBLATT AUSSEN: LM-Blech mm, planeben,
pulverbeschichtet nach RAL 7039 / eloxiert / blank /RAL nach Wahl

PANEELRAND: uml. LINIREC-Einleimer (Brandklasse B2),
uml. Versiegelung (ALTERNATIV: PP-Folie, alu-bedampft
abgeklebt)

TECHNISCHE WERTE:
U-Wert nach EN 6946 ohne Berücksichtigung des
Randaufbaues 0,65 W/m²K
Wärmeleitfähigkeit (DIN 4108) 0,029 W(mK) < 80mm (NUR Dämmkern!!!)
GEWICHT: 33kg/qm

*Hinweis: 8 Abdichtung*
Der obere und untere Elementabschluß, sowie Terrassen- und
Außenbereichsanschlüsse sind nach DIN 18195 Teil 3, 5 und 9 auszuführen.
Desweiteren sind die "Richtlinien für die Planung und Ausführung von
Dächern mit Abdichtungen" herausgegeben vom Zentralverband des
deutschen Dachdeckerhandwerks, Fachverband
Dach-Wand-Abdichtungstechnik e.V. und Hauptverband der deutschen
Bauindustrie e.V. zu berücksichtigen.
Wärmebrücken im Anschlußbereich sind zu vermeiden.

Die Abdichtung hat entsprechend der EnEV 2016 (neu GEG 2020) innen
dampfdicht und außen dampfoffen zu erfolgen.
Die Lage der Elemente, die Abdichtung, sowie die Dämmung der
Anschlußfugen sind so zu wählen, daß Kondensatanfall und Schimmelpilz
auf der Raumseite vermieden werden. Die äußere Abdichtung im Bereich
der Fußpunkte hat so zu erfolgen, daß die Entwässerung der Konstruktion
sicher nach außen geführt wird.
Die Anordnung und die Ausbildung der Wärmedämmung im
Anschlussbereich sowie die Abdichtung der Fugen muss entsprechend den
Anforderungen aus dem Wärmeschutznachweis gemäß
Energieeinsparverordnung (EnEV) 2017 erfolgen. Es sind die
bauphysikalischen und klimatischen Gegebenheiten sowie die
Anforderungen aus Wärmeschutz, Feuchteschutz, Schallschutz und
Fugenbewegung zu berücksichtigen.

*Hinweis: 9 Anschlüsse*
AS 01 Fenster-Türanschluss seitlich und oben in der Dämmebene

Einbau der Elemente mit einem Vorwandmontagesystem vor einer
monolithischen Außenwand, die im Zuge der Baumaßnahme mit einem
Wandaufbau von 200mm Mineralwolle 42mm Luftraum und einer 3mm
HPL-Platte verkleidet wird.
Die Innenkante des Elementes = die Außenkante der monolithischen
Außenwand
Die Elemente sind mit- für den jeweiligen Einbaufall geeigneten
Befestigungsmitteln zu montieren.
Die Anschlussfugenabdichtung vom Baukörper zum Element ist
entsprechend der Anforderungen aus dem Leitfaden zur Montage, der
RAL-Gütegemeinschaft Fenster und Haustüren e. V., auszuführen.
Außenseitig ist eine dampfdiffusionsoffene Dichtfolie mit
Putzträgervlies einzusetzen. Die innere Abdichtung erfolgt mit einem
dampfdiffusionsdichten Kompriband inkl. dauerelastischer
anstreichfähiger Verfugung
Die technischen Informationen der einzusetzenden Dichtfolien bzw.
Dichtbänder und Dichtstoffen sind zu beachten.
Alle Hohlräume zwischen Blendrahmen und Baukörper sind mit nicht
brennbarer Mineralwolle vollsatt auszustopfen. Sonst wie im Abschnitt
"Anschlüsse" beschrieben.
Anschlussausführung:
innen: dampfdiffusionsdichtes Kompriband inkl. dauerelastischer
anstreichfähiger Verfugung
außen: dampfdiffusionsoffene Dichtfolie mit Putzträgervlies
Oberste Prämisse ist und bleibt außen dampfdiffusionsoffen und innen
dampfdiffusionsdicht.
Zur Befestigung können sowohl geprüfte handelsübliche Montagesysteme
oder auch statisch berechnete, in Eigenfertigung hergestellte
Befestigungssysteme verwendet werden. Die Befestigungsabstände, sowie
die Beschaffenheit des Mauerwerks sind zu berücksichtigen
Das hier beschriebene Abdichtungs- und Montagesystem ist eine
Empfehlung, dass vom Metallbauer geprüft, bewertet und auf den
jeweiligen Einsatzzweck in der Werkplanung auch unter Beachtung der
beiliegenden Architektendetails abgestimmt werden muss.

AS 02 Unterer Elementanschluss Türschwelle

Das Türelement schließt hier stirnseitig vor der Rohfußbodenplatte an.
Der Fußbodenaufbau hat eine Höhe von ca. 125mm.
Der Anschluss der Elemente im unteren Bereich ist mit einer zum System
gehörenden barrierefreien Bodenschwelle (</= 20mm) auszustatten.
Die Montage des Elementes erfolgt vor dem Baukörper (Stirnseite) auf
einer mitzuliefernden stahlarmierten Basisunterkonstruktion inkl.
beidseitiger Bauabdichtungsfolie. Die innere Dichtfolie wird auf der
bauseitig verlegten Bitumenschweißbahn oder dem vorzubehandelnden
(Primer) Rohfußboden verklebt und zusätzlich mechanisch gesichert.
Die Sockelhöhen sind auf den Aufbau der anschließenden Basispunkte
abzustimmen.
Die Anschlussfugenabdichtung vom Baukörper zum Element ist
entsprechend der Anforderungen aus dem Leitfaden zur Montage, der
RAL-Gütegemeinschaft Fenster und Haustüren e. V., auszuführen.
Die Befestigung erfolgt mit der dafür nötigen zugelassenen Dübeltechnik
(Achtung, alle Maße sind Planmaße und unbedingt am Bau zu prüfen).
Außen: EPDM Dichtfolie, Zuschnittsbreite je nach Höhe
Innen: dampfdiffusionsdichte Folie, Zuschnittsbreite je nach Höhe
Oberste Prämisse ist und bleibt außen dampfdiffusionsoffen und innen
dampfdiffusionsdicht
Zur Befestigung können sowohl geprüfte handelsübliche Montagesysteme
oder auch statisch berechnete, in Eigenfertigung hergestellte
Befestigungssysteme (wie verzinkte Stahlwinkelkonsolen) verwendet
werden.
Das hier beschriebene Abdichtungs- und Montagesystem ist eine
Empfehlung, dass vom Metallbauer geprüft, bewertet und auf den
jeweiligen Einsatzzweck in der Werkplanung auch unter Beachtung der
beiliegenden Architektendetails abgestimmt werden muss.

AS 03 Außenfensterbank aus Aluminium

Allgemein:
Die Fensterbänke sind so auszubilden, dass das Niederschlagswasser nach
außen über die Fassade abgeleitet wird und dass kein Wasser ins
Gebäudeinnere eindringen kann. Die Ableitung muss so erfolgen, dass
eine Verschmutzung des Gebäudes weitgehend vermieden wird (Ausladung
ca. 240mm)
Die Aluminium-Fensterbänke sind aus AlMgSi 0.5, F22 in
Strangpress-Verfahren gemäß DIN 1748. Die Oberflächen-Veredelung ist als
Eloxal gemäß den Richtlinien der internationalen Gütegemeinschaft für
die Stückbeschichtung von Bauteilen (GSB) auszuführen. Farbgebung RAL
7039 oder RAL nach Wahl des Architekten Die Ausführung und Montage
muss nach den einschlägigen Normen und Richtlinien, den anerkannten
Regeln der Technik und den Angaben des Systemgebers erfolgen.

Konstruktionsaufbau:
Die Fensterbank ist mit einer Neigung von min. 6 Grad auszuführen. Die
Material-Dicke der Fensterbank ist den zu erwartenden Belastungen der
verschiedenen Ausladungen anzupassen. Der Anschraubsteg hat eine Höhe
von 25 mm und ist 12,5 mm von der Oberkante im Abstand von 250 mm mit
Langlöchern 4 x 7 mm zu lochen. Die Höhe der Tropfnase ist wahlweise mit
einem Maß von 25 oder 40 mm auszubilden. Für unsichtbare
Klemmverbindungen mit System-Fensterbankhaltern muss an der
Tropfkante innenseitig ein winkelförmiger Haltesteg vorhanden sein. Zum
Schutz der Oberfläche während des Transports und der Montage muss eine
recyclebare Folie aufgebracht sein. Die UV-Stabilität der Folie muss für
einen Zeitraum von 3 Monaten nach Montage gewährleistet
werden. Als Maßnahme zur Entdröhnung der Fensterbank muss eine
Antidröhn-Beschichtung auf der Rückseite der Fensterbank (ca. 1/3 der
Ausladung) ausgeführt sein.

Fensterbank-Zubehör und Montage:
Das eingesetzte Fensterbank-System muss für die Montage mit unten
aufgeführtem Zubehör ausgestattet sein:
Im System müssen passende V2A-Schrauben mit Kunststoff-Beilagscheiben
und Abdeck-Kappen verfügbar sein. Um die Verschraubung vollständig
verdecken zu können, muss bei Bedarf ein clipsbares, durchlaufendes
Abdeckprofil eingesetzt werden können. Für die üblichen
Einbausituationen sind passende System-Fensterbankhalter ab einer
Ausladung von 150 mm einzusetzen.
Zur Abdichtung zwischen Fensterbank und Fenster ist bei hohem
Schlagregen-Anfall eine System-Dichtung vorzusehen.
Fensterbänke ab einer Gesamtlänge von über 3 m sind zu teilen und mit
System-Stoßverbindern zu versehen. Die Stoßverbinder müssen
Knackgeräusche vermeiden und die Stoßstelle untergreifen um
Niederschlagswasser nach außen abzuleiten. Die seitlichen Abschlüsse
sind so auszuführen, dass die thermisch bedingten Längenänderungen ohne
Schädigung des Bauwerkes aufgenommen werden können und
Regenwasser nach außen abgeleitet wird. Bei Einsatz von
Kunststoff-Abschlüssen müssen diese aus hochwetterfestem Material wie
"Luran" hergestellt werden. Werden Abschlüsse ohne Dehnungsausgleich
eingesetzt, so ist die zwängungsfreie Konstruktion durch den
fachgerechten Einbau mit elastischen Anschlüssen ans Mauerwerk durch
Dichtbänder o. ä. sicherzustellen.

AS 04 Unterer Fassadenanschluss (Oberkante Rohboden)

Unten schließt die Fassade mittels einer Konsole auf der  Bodenplatte
an. Die Pfosten-Riegel-Konstruktion ist in der Dämmebene des tragenden
Baukörpers einzubauen.
Die Abdichtung des Anschlusses erfolgt hinter der wasserführenden Ebene
der Fassadenkonstruktion mit einer wannenförmig verlegten Dichtungsfolie
unter Beachtung der Entwässerungs- und Belüftungstechnik. Der
verbleibende Raum zwischen dem unteren Riegelprofil und dem Baukörper
ist mit einem Dämmelement zu schließen und zu verblenden.
Die Fassadenriegel werden im Bereich des Sockelanschlusses raumseitig
bündig mit den Pfostenprofilen ausgeführt.
Auf der Innenseite ist ein Aluminiumwinkel 20/20 m, t = 2 mm bündig mit
der Riegeleinspannebene (ca.+30mm Sockel) zu montieren. An diesem
Aluminiumwinkel wird die innere Dichtungsfolie angeklebt und zusätzlich
mit einem Aluminium- Anschlussprofil gesichert. Die Dichtungsfolie ist
bis an den Baukörper zu führen und dort zu verkleben. Am hinteren Ende
des Riegels bildet ein Aluminiumwinkel 30/20 einen bündigen Abschluß in
Fertigfussboden.
Im Fassadenfalz ist ein Kunststoff-Hohlprofil oder ein wärmegedämmtes
Paneel, mit einem mehrfach abgekanteten Aluminiumblech einzuspannen
und durch Verschraubung und einer geeigneten Unterkonstruktion zu
sichern. Das zu entdröhnende Aluminiumblech, mind t = 2 mm, hat eine
Abwicklung von ca.150 mm und ist mit geeigneten Dehnstoßprofilen und
Eckverbindungen (aufgekantet und verschweißt) auszuführen.
Die Verankerung der Fassadenpfosten erfolgt mittels zum System
gehörender Konsolen aus Aluminium. Die Konsolen unterscheidet man in
Kopf- und Fußpunk- bzw in Zwischendeckenbefestigungen der Fassade. Sie
werden je nach Anforderung als Los- oder Festpunktaufhängung
ausgebildet. Diese können als Systemwahre oder als eigenständig statisch
berechnete Konstruktion ausgeführt werden.
Konstruktiv sind die Konsolen so zu gestalten, dass eine ungezwungene
Ausdehnung der Fassade gewährleistet wird, und Formänderungen des
Baukörpers wie z.B. Deckendurchbiegungen ausgeglichen werden. Die
Befestigung der Konsolen am Baukörper erfolgt mittels bauaufsichtlich
zugelassenen Schwerlastankern aus Edelstahl (ca. M10).
Statisch müssen alle Bauteile der Fassadenbefestigung so ausgebildet
sein, dass sie die auf die Fassade einwirkenden Kräfte sicher aufnehmen
und an das Tragwerk des Baukörpers übertragen.
Das hier beschriebene Abdichtungs- und Montagesystem ist eine
Empfehlung, dass vom Metallbauer geprüft, bewertet und auf den
jeweiligen Einsatzzweck in der Werkplanung auch unter Beachtung der
beiliegenden Architektendetails abgestimmt werden muss.

AS 05 Unterer Fassadenanschluss (Brüstung)

Unten schließt die Fassade mittels einer Konsole vor der Brüstung an.
Die Pfosten-Riegel-Konstruktion ist in der Dämmebene des tragenden
Baukörpers einzubauen.
Die Abdichtung des Anschlusses erfolgt hinter der wasserführenden Ebene
der Fassadenkonstruktion mit einer wannenförmig verlegten Dichtungsfolie
unter Beachtung der Entwässerungs- und Belüftungstechnik. Der
verbleibende Raum zwischen dem unteren Riegelprofil und dem Baukörper
ist mit einem Dämmelement zu schließen und zu verblenden.
Die Fassadenriegel werden im Bereich des Sockelanschlusses raumseitig
bündig mit den Pfostenprofilen ausgeführt.
Auf der Innenseite ist ein Aluminiumwinkel 20/20 m, t = 2 mm bündig mit
der Riegeleinspannebene (ca.+30mm Sockel) zu montieren. An diesem
Aluminiumwinkel wird die innere Dichtungsfolie angeklebt und zusätzlich
mit einem Aluminium- Anschlussprofil gesichert. Die Dichtungsfolie ist
bis an den Baukörper zu führen und dort zu verkleben. Am hinteren Ende
des Riegels bildet eine Aluminiumkantung (50x60x20mm) zum Einschieben
in ein Klammerprofil den bündigen Abschluß von UK Riegel (ca. 115mm
Abstand bis OK Brüstung) bis Innenkante Brüstung und gleichzeitigen
Anschluß zur Prallwand (Detail 3)
Im Fassadenfalz ist ein Kunststoff-Hohlprofil oder ein wärmegedämmtes
Paneel, mit einem 3x abgekanteten Aluminiumblech einzuspannen und
durch Verschraubung und einer geeigneten Unterkonstruktion zu sichern.
Das zu entdröhnende Aluminiumblech, mind t = 2 mm, hat eine Abwicklung
von ca.200 mm und ist mit geeigneten Dehnstoßprofilen und
Eckverbindungen (aufgekantet und verschweißt) auszuführen.
Die Verankerung der Fassadenpfosten erfolgt mittels zum System
gehörender Konsolen aus Aluminium. Die Konsolen unterscheidet man in
Kopf- und Fußpunk- bzw in Zwischendeckenbefestigungen der Fassade. Sie
werden je nach Anforderung als Los- oder Festpunktaufhängung
ausgebildet. Diese können als Systemwahre oder als eigenständig statisch
berechnete Konstruktion ausgeführt werden.
Konstruktiv sind die Konsolen so zu gestalten, dass eine ungezwungene
Ausdehnung der Fassade gewährleistet wird, und Formänderungen des
Baukörpers wie z.B. Deckendurchbiegungen ausgeglichen werden. Die
Befestigung der Konsolen am Baukörper erfolgt mittels bauaufsichtlich
zugelassenen Schwerlastankern aus Edelstahl (ca. M10).
Statisch müssen alle Bauteile der Fassadenbefestigung so ausgebildet
sein, dass sie die auf die Fassade einwirkenden Kräfte sicher aufnehmen
und an das Tragwerk des Baukörpers übertragen.
Das hier beschriebene Abdichtungs- und Montagesystem ist eine
Empfehlung, dass vom Metallbauer geprüft, bewertet und auf den
jeweiligen Einsatzzweck in der Werkplanung auch unter Beachtung der
beiliegenden Architektendetails abgestimmt werden muss.

AS 06 oberer Fassadenanschluss

Oben wird die Pfosten-Riegel-Konstruktion vor einer Sturzkonstruktion
(Beton-/Stahltragwerk) mittels einer Konsole befestigt. Die
Pfosten-Riegel-Konstruktion ist in der Dämmebene des tragenden
Baukörpers einzubauen. Der obere Riegel wird im Bereich des
Sturzanschlusses raumseitig bündig mit den Pfostenprofilen ausgeführt.
Die Konstruktion wird mittels einer Systemkonsole (Loslager), oder einer
statisch berechneten Konsole in Eigenanfertigung an der
Sturzkonstruktion bzw. am Tragwerk fixiert.
Auf der Außenseite wird unter Verwendung eines im Glasfalz eingespannten
Systemkunststoffprofils, einer gedämmten Blechverwahrung oder eines
wärmegedämmten Blechpaneels der Anschluss an die später zu dämmende
Wandkonstruktion geschaffen bzw. für einen späteren Anschluß der
HPL-Verkleidung vorgerichtet. Diese muss mittels einer zugelassenen
Dichtungsfolie und einer zusätzlichen Versiegelung abgedichtet werden
und bildet die Außenhaut des Fassadenkonstruktionsabschlusses.
Der Bereich zwischen Falz des Riegels und Rohbaumauerwerk ist
vollflächig mit nicht brennbarer Wärmedämmung zu verfüllen.
Auf der Innenseite ist ein Aluminiumwinkel 20/20 m, t = 2 mm bündig mit
der Riegeleinspannebene zu montieren. An diesem Aluminiumwinkel wird die
innere Dichtungsfolie angeklebt und zusätzlich mit einem Aluminium-
Anschlussprofil gesichert. Die Dichtungsfolie ist bis an den Baukörper
zu führen und dort zu verkleben. Raumseitig ist als Abschluss zwischen
Baukörper und Riegel ein Aluminium L-Aluminium- Profil, 20/80 t = 2 mm
mit verdeckter Befestigung am Posten zu montieren. Die innere
Anschlussfuge zwischen Baukörper und Aluminium L-Profil ist mit
dauerelastischen Dichtstoffen zu versiegeln.
Das hier beschriebene Abdichtungs- und Montagesystem ist eine
Empfehlung, dass vom Metallbauer geprüft, bewertet und auf den
jeweiligen Einsatzzweck in der Werkplanung auch unter Beachtung der
beiliegenden Architektendetails abgestimmt werden muss.

AS 07 Seitlicher Fassadenanschuss,

Die Pfosten-Riegel-Konstruktion ist innerhalb der Dämmebene (200mm
Mineralwolle WLG 035, 42mm Luft, 8mm HPL-Platte einzubauen.
Auf der Außenseite wird unter Verwendung eines im Glasfalz eingespannten
Systemkunststoffprofils / Aluminiumblechpaneel ein Aluminiumwinkel der
Anschluß an die Verkleidung HPL-Platte vorgerichtet. Der zuvor
beschriebene Anschluss wird mittels eines zugelassenen Kompribandes und
einer zusätzlichen Versiegelung abgedichtet und bildet die Außenkante
der Konstruktion.
Der Bereich zwischen Falz des Pfostens und Baukörper bzw.
Rohbaumauerwerk ist vollflächig mit nicht brennbarer Wärmedämmung zu
verfüllen.
Auf der Innenseite erfolgt die Abdichtung mittels eines hinter der
Glasebene befestigten Aluminiumwinkels und der dafür vorgesehenen
Dichtungsfolie. Diese ist bis auf den Baukörper zurückzuführen und dort
zu verkleben.
Das hier beschriebene Abdichtungs- und Montagesystem ist eine
Empfehlung, dass vom Metallbauer geprüft, bewertet und auf den
jeweiligen Einsatzzweck in der Werkplanung auch unter Beachtung der
beiliegenden Architektendetails abgestimmt werden muss.

AS 08 Elementanschluss (Einsatzelemente Fassade)

Einbau der Elemente mittels Einspannrahmen in die Fassadenkonstruktion.
Die Verarbeitungshinweise für Fassaden, sowie die jeweiligen
Verglasungsvorschriften sind einzuhalten.
Anschlussausführung: umlaufend oder 3seitig mit Einspannrahmen

AS 09 Anschluss Innenelemente

Die Anschlüsse müssen hinsichtlich der mechanischen Festigkeit und der
dauerhaften Abdichtung mit dauerelastischen Dichtungsmasse bei
sinngemäßer Anwendung der DIN 18540 Teil 1 fachgerecht ausgeführt
werden.

*Hinweis: 10 Hinweis Elemente*
Wir verweisen hier explizit auf die Statik und
Ausdehnung des Elementes. Es sind geeignete Maßnahmen
zu ergreifen, um diesen Anforderungen gerecht zu
werden. Für diesen Fall konzipierte Systemprofile sind
zu verwenden.
Die angegebenen Maße beziehen sich auf das Rohbaumaß
(Außenkanten und Achsen) ohne Berücksichtigung von
Einbaufugen und Basisprofilen, diese sind vom
Auftragnehmer eigenverantwortlich zu ermitteln.
Grundlage für das Angebot sind die Detailschnitte
(Vertikalschnitt, die Grundrisse und die Ansichtspläne)
des Architekten. Abgehangene Decken und auflaufender
WDVS werden hier nicht extra hervorgehoben, sind aber
die Grundlage und für die Anschlussgestaltung bei der
späteren Werksplanung zu berücksichtigen. Sie werden
nicht extra vergütet
Je nach Lage der Fenster sind die technischen Regeln
für absturzsichere Verglasungen zu beachten (DIN 18008)
Kabel für elektrische Antriebe, Ansteuerungen usw.
müssen verdeckt liegend durch die Konstruktion geführt
und in einer vom Architekten definierten Abzweigdose an
den Elektriker übergeben werden

Die Leistung des AN umfasst das Herstellen, Liefern,
dass am Bau zur Einbaustelle transportieren, das
Einheben und das komplett mit allen in dieser Position
beschriebenen Komponenten, in einen funktionstüchtigen
und betriebsfähigen Zustand montieren.
Ausführung nach den technischen Vorbemerkungen, den
Systembeschreibungen, sowie den beiliegenden Plänen.
Die Maße sind am Bau zu prüfen und anzupassen.

*FE = Fenster-Konstruktion
*FA = Pfosten-Riegel-Konstruktion
*AT = Außentür

*Hinweis: Angaben des Bieters*
Der vorliegenden Ausschreibung liegen allgemeine Qualitätsmerkmale von Aluminium-Profilsystemen zugrunde.
Es können alle Profilsysteme angeboten werden, welche zugelassen sind und die hier beschriebenen technischen Spezifikationen erfüllen.

Angebotenes Hersteller-Profilsystem:

'....................................................'

Angebotene Systeme

Aluminium-Türelemente

'....................................................'

Aluminium-Fensterelemente

'....................................................'

Aluminium-Fassadenelemente (Pfosten-Riegel-Konstruktion):

'....................................................'

Aluminium-Fenster-Türelemente mit/ohne Rauchschutzanforderungen

'....................................................'

Aluminium-Hebe-Schiebetür (HST)

'....................................................'

Textiler Sonnenschutz

'....................................................'

### Titel 1 Pfosten-Riegel-Konstruktionen (FA)

**1.1 FA F0.11 P/R-Fassade Schwimmhalle Ansicht Nord**
Mehrteilige Pfosten-Riegel-Fassade

Anforderungen:
Absturzsicher von Innen im Sitzbereich,
von Innen ballwurfsicher

Lage: Ansicht Nord
Elementbezeichnung: F0.11, mit Einsatztüren
  T0.32, T0.33

Rohbaumaß: ca. 52940 x 4295 / 4850mm (bis Brüstung bzw
OKFF)
Profilserie: Türensystem nach ZTV 2.2
  Fassadensystem ZTV 2.4

Typbeschreibungen für Profilserien, Oberflächen,
Beschläge, Verglasungen, Paneele und Bauanschlüsse
entspr. "Zusätzliche Technische Vorbemerkungen (ZTV)".
Profilauswahl entsprechend den Beschlägeanforderungen,
der Bauanschlusssituation und den statischen
Erfordernissen.
Aufteilung entsprechend der äusseren Ansicht in 22
horizontale Teilabschnitte bzw. 4 / 5 vertikales Feld,
im Einzelnen
von links nach rechts; Außenansicht

01. Horizontaler Teilabschnitt
(von unten nach oben)
 1 Stück Festverglasung ca. 2500 x  874mm GT 05
 1 Stück Festverglasung ca. 2500 x  849mm GT 04
 1 Stück Festverglasung ca. 2500 x  849mm GT 04
 1 Stück Festverglasung ca. 2500 x  849mm GT 04
 1 Stück Festverglasung ca. 2500 x  874mm GT 04

02. Horizontaler Teilabschnitt
(von unten nach oben)
 1 Stück Festverglasung ca. 3000 x  874mm GT 05
 1 Stück Festverglasung ca. 3000 x  849mm GT 04
 1 Stück Festverglasung ca. 3000 x  849mm GT 04
 1 Stück Festverglasung ca. 3000 x  849mm GT 04
 1 Stück Festverglasung ca. 3000 x  874mm GT 04

03. Horizontaler Teilabschnitt
(von unten nach oben)
 1 Stück Festverglasung ca. 3000 x  874mm GT 05
 1 Stück Festverglasung ca. 3000 x  849mm GT 04
 1 Stück Festverglasung ca. 3000 x  849mm GT 04
 1 Stück Festverglasung ca. 3000 x  849mm GT 04
 1 Stück Festverglasung ca. 3000 x  874mm GT 04

04. Horizontaler Teilabschnitt
(von unten nach oben)
 1 Stück Festverglasung ca. 3000 x  874mm GT 05
 1 Stück Festverglasung ca. 3000 x  849mm GT 04
 1 Stück Festverglasung ca. 3000 x  849mm GT 04
 1 Stück Festverglasung ca. 3000 x  849mm GT 04
 1 Stück Festverglasung ca. 3000 x  874mm GT 04

05. Horizontaler Teilabschnitt
(von unten nach oben)
die beiden ersten horizontalen Teilabschnitte sind
 auf geteilt in
 1 Stück Festverglasung ca.  710 x  874mm GT 05
 1 Stück Festverglasung ca.  710 x  849mm GT 04
 1 Stück  1flg. Drehtür  ca. 2135 x 1300mm GT 04
  Beschlag: BT 03, BT 07, BT 10
  Öffnungsrichtung: außen links
 1 Stück Festverglasung ca.  990 x  874mm GT 05
 1 Stück Festverglasung ca.  990 x  849mm GT 04

 1 Stück Festverglasung ca. 3000 x  849mm GT 04
 1 Stück Festverglasung ca. 3000 x  849mm GT 04
 1 Stück Festverglasung ca. 3000 x  874mm GT 04

06. Horizontaler Teilabschnitt
(von unten nach oben)
 1 Stück Festverglasung ca. 3000 x  874mm GT 05
 1 Stück Festverglasung ca. 3000 x  849mm GT 04
 1 Stück Festverglasung ca. 3000 x  849mm GT 04
 1 Stück Festverglasung ca. 3000 x  849mm GT 04
 1 Stück Festverglasung ca. 3000 x  874mm GT 04

07. Horizontaler Teilabschnitt
(von unten nach oben)
 1 Stück Festverglasung ca. 3000 x  874mm GT 05
 1 Stück Festverglasung ca. 3000 x  849mm GT 04
 1 Stück Festverglasung ca. 3000 x  849mm GT 04
 1 Stück Festverglasung ca. 3000 x  849mm GT 04
 1 Stück Festverglasung ca. 3000 x  874mm GT 04

08. Horizontaler Teilabschnitt
(von unten nach oben)
 1 Stück Festverglasung ca. 3000 x  874mm GT 05
 1 Stück Festverglasung ca. 3000 x  849mm GT 04
 1 Stück Festverglasung ca. 3000 x  849mm GT 04
 1 Stück Festverglasung ca. 3000 x  849mm GT 04
 1 Stück Festverglasung ca. 3000 x  874mm GT 04

09. Horizontaler Teilabschnitt
(von unten nach oben)
 1 Stück Festverglasung ca. 3000 x  874mm GT 05
 1 Stück Festverglasung ca. 3000 x  849mm GT 04
 1 Stück Festverglasung ca. 3000 x  849mm GT 04
 1 Stück Festverglasung ca. 3000 x  849mm GT 04
 1 Stück Festverglasung ca. 3000 x  874mm GT 04

10. Horizontaler Teilabschnitt
(von unten nach oben)
 1 Stück Festverglasung ca. 3000 x  874mm GT 05
 1 Stück Festverglasung ca. 3000 x  849mm GT 04
 1 Stück Festverglasung ca. 3000 x  849mm GT 04
 1 Stück Festverglasung ca. 3000 x  849mm GT 04
 1 Stück Festverglasung ca. 3000 x  874mm GT 04

11. Horizontaler Teilabschnitt
(von unten nach oben)
 1 Stück Festverglasung ca. 3000 x  874mm GT 05
 1 Stück Festverglasung ca. 3000 x  849mm GT 04
 1 Stück Festverglasung ca. 3000 x  849mm GT 04
 1 Stück Festverglasung ca. 3000 x  849mm GT 04
 1 Stück Festverglasung ca. 3000 x  874mm GT 04

12. Horizontaler Teilabschnitt
(von unten nach oben)
 1 Stück Festverglasung ca. 3000 x  874mm GT 05
 1 Stück Festverglasung ca. 3000 x  849mm GT 04
 1 Stück Festverglasung ca. 3000 x  849mm GT 04
 1 Stück Festverglasung ca. 3000 x  849mm GT 04
 1 Stück Festverglasung ca. 3000 x  874mm GT 04

13. Horizontaler Teilabschnitt
(von unten nach oben)
die beiden ersten horizontalen Teilabschnitte sind
 auf geteilt in
 1 Stück Festverglasung ca.  710 x  874mm GT 05
 1 Stück Festverglasung ca.  710 x  849mm GT 04
 1 Stück  1flg. Drehtür  ca. 2135 x 1300mm GT 04
  Beschlag: BT 03, BT 07, BT 10
  Öffnungsrichtung: außen links
 1 Stück Festverglasung ca.  990 x  874mm GT 05
 1 Stück Festverglasung ca.  990 x  849mm GT 04

 1 Stück Festverglasung ca. 3000 x  849mm GT 04
 1 Stück Festverglasung ca. 3000 x  849mm GT 04
 1 Stück Festverglasung ca. 3000 x  874mm GT 04

14. Horizontaler Teilabschnitt
(von unten nach oben)
 1 Stück Festverglasung ca. 3000 x  874mm GT 05
 1 Stück Festverglasung ca. 3000 x  849mm GT 04
 1 Stück Festverglasung ca. 3000 x  849mm GT 04
 1 Stück Festverglasung ca. 3000 x  849mm GT 04
 1 Stück Festverglasung ca. 3000 x  874mm GT 04

15. Horizontaler Teilabschnitt
(von unten nach oben)
 1 Stück Festverglasung ca. 3000 x  874mm GT 05
 1 Stück Festverglasung ca. 3000 x  849mm GT 04
 1 Stück Festverglasung ca. 3000 x  849mm GT 04
 1 Stück Festverglasung ca. 3000 x  849mm GT 04
 1 Stück Festverglasung ca. 3000 x  874mm GT 04

16. Horizontaler Teilabschnitt
(von unten nach oben)
 1 Stück Festverglasung ca. 3000 x  874mm GT 05
 1 Stück Festverglasung ca. 3000 x  849mm GT 04
 1 Stück Festverglasung ca. 3000 x  849mm GT 04
 1 Stück Festverglasung ca. 3000 x  849mm GT 04
 1 Stück Festverglasung ca. 3000 x  874mm GT 04

17. Horizontaler Teilabschnitt
(von unten nach oben)
 1 Stück Festverglasung ca. 3000 x  874mm GT 05
 1 Stück Festverglasung ca. 3000 x  849mm GT 04
 1 Stück Festverglasung ca. 3000 x  849mm GT 04
 1 Stück Festverglasung ca. 3000 x  849mm GT 04
 1 Stück Festverglasung ca. 3000 x  874mm GT 04

18. Horizontaler Teilabschnitt
(von unten nach oben)
 1 Stück Festverglasung ca. 2885 x  874mm GT 05
 1 Stück Festverglasung ca. 2885 x  849mm GT 04
 1 Stück Festverglasung ca. 2885 x  849mm GT 04
 1 Stück Festverglasung ca. 2885 x  849mm GT 04
 1 Stück Festverglasung ca. 2885 x  874mm GT 04

Oberfläche: RAL 7039 (Quarzgrau) oder RAL nach
  Wahl des Architekten voranodisiert

Bauanschluss: AS 02, AS 04, AS 05, AS 06, AS 07, AS 08

Wichtige Info:

In den Türen der Nordseite müssen durch den
Fassadenbauer in Absprache mit dem Elektriker
Zuleitungen für Fluchtwegbeleuchtung, Hausalarmtaster
usw. durch die Profile gezogen werden. Hier müssen
Kabeldurchgänge sowie eine eventuelle Leerrohrverlegung
 bei der Kalkulation und Planung berücksichtigt werden.
In vier Pfosten (Achse 1, 4, 7, 10) sind je 3 Sonnenschutzbolzen
(Befestigung Regenfallrohre) mit einzukalkulieren
(Gesamtanzahl 12 Stück).
Menge: 1,000 St

**1.2 FA F0.01 P/R-Fassade Schwimmhalle Ansicht West / Ansicht Süd**
Mehrteilige Pfosten-Riegel-Fassade

Anforderungen: über 90° mit Paneelecke

Lage: Ansicht Nord
Elementbezeichnung:
  F0.01, für Schiebetür
  T0.01 vorgerichtet
  (extra Position im LV)

Rohbaumaß: ca. 3595 / 3975 x 4280mm (bisOKFF)
Profilserie: Türensystem nach ZTV 2.2
  Fassadensystem ZTV 2.4

Typbeschreibungen für Profilserien, Oberflächen,
Beschläge, Verglasungen, Paneele und Bauanschlüsse
entspr. "Zusätzliche Technische Vorbemerkungen (ZTV)".
Profilauswahl entsprechend den Beschlägeanforderungen,
der Bauanschlusssituation und den statischen
Erfordernissen.
Aufteilung entsprechend der äusseren Ansicht in 9
horizontale Teilabschnitte bzw. 2 vertikales Feld, im
Einzelnen von links nach rechts; Aussenansicht
01. Horizontaler Teilabschnitt
(von unten nach oben)
 1 Stück Festverglasung ca.  250 x 2160mm PF 01
 1 Stück Festverglasung ca.  250 x 2120mm PF 01
Innenseitig zusätzlich Blechblende B = 250 mm,
inkl. Befestigung vorsehen.

021. Horizontaler Teilabschnitt
(von unten nach oben)
 1 Stück Festverglasung ca.  820 x 2160mm GT 04
 1 Stück Festverglasung ca.  820 x 2120mm GT 04

03. Horizontaler Teilabschnitt
(von unten nach oben)
 1 Stück Leerfeld  ca. 1300 x 2160mm
(Vorgerichtet für 2flg. Automatikschiebetür)
 1 Stück Festverglasung ca. 1300 x 2120mm GT 04

04. Horizontaler Teilabschnitt
(von unten nach oben)
 1 Stück Festverglasung ca.  820 x 2160mm GT 04
 1 Stück Festverglasung ca.  820 x 2120mm GT 04

05. Horizontaler Teilabschnitt
(von unten nach oben)
 1 Stück Festverglasung ca.  635 x 2160mm GT 04
 1 Stück Festverglasung ca.  635 x 2120mm GT 04

90° Ecke ohne Eckpfosten

06. Horizontaler Teilabschnitt
(von unten nach oben)
 1 Stück Festverglasung ca.  640 x 2160mm GT 04
 1 Stück Festverglasung ca.  640 x 2120mm GT 04

07. Horizontaler Teilabschnitt
(von unten nach oben)
 1 Stück Festverglasung ca. 1160 x 2160mm GT 04
 1 Stück Festverglasung ca. 1160 x 2120mm GT 04

08. Horizontaler Teilabschnitt
(von unten nach oben)

 1 Stück Festverglasung ca. 1160 x 2160mm GT 04
 1 Stück Festverglasung ca. 1160 x 2120mm GT 04

09. Horizontaler Teilabschnitt
(von unten nach oben)
 1 Stück Festverglasung ca. 1160 x 2160mm GT 04
 1 Stück Festverglasung ca. 1160 x 2120mm GT 04

Oberfläche: RAL 7039 (Quarzgrau) oder RAL nach
  Wahl des Architekten voranodisiert

Bauanschluss: AS 02, AS 04, AS 06, AS 07, AS 08

Wichtige Info:
die Paneel-Ecke wird ohne System-Eckpfosten ausgeführt,
Die Paneele sollen als Eckpaneel (gekantet) montiert
werden. Die Riegel der West-und Südansicht stoßen mit
jeweils 45° zusammen.
Menge: 1,000 St

**1.3 Zulage Automatikschiebetür**
Automatic- Schiebetür econoMaster EM-F od. glw.
Tür Nummer: T0.01
Automatische Schiebetüranlage für den Einsatz in
Flucht- und Rettungswegen mit redundanter
2-Motoren-Technik. Entsprechend den aktuellen Normen
und Richtlinien, TÜV-baumustergeprüft nach AutSchR und
EN 16005/ DIN 18650.
Antriebsbauhöhe: 130 mm
Antriebsbautiefe: 202 mm
Flügelgewicht: 130 kg/Türflügel
Geräuscharme Laufwagen mit je 2 Laufrollen und einer
Gegenrolle.
Antriebsverkleidung mit verdeckter Arretierung.
Mit intelligenter Mikroprozessor-Steuerung,
selbstlernend, Performence Level "D". Schließkräfte
dynamisch gemäß den aktuellen Vorschriften, statisch
unter 150N.
Nennspannung: 100-240V AC, 50-60 Hz,
Spannungsversorgung extern: 24V DC, 1,5A, steckerfertig
für Schutzkontaktsteckdose Sicherung 16A.
Automatische Reversierung bei Hinderniserkennung,
einstellbare Offenhaltezeit, einstellbare Öffnungs- und
Schließgeschwindigkeit. Einstellungen über
Parametriergerät oder über PC.
Steuerung mit Eingängen für potentialfreie Kontakte zum
Anschluss externer Geräte wie
Zutrittskontrollsysteme/Kartenleser. Vernetzung mit
Gebäudeleitsystemen über bauseitige BUS-Koppler.
Notöffnungs-Akku-System mit intelligenter Ladeschaltung
zur Überwachung der Akkukapazität.

Maße und Ausführungsart:
Zweiflügelig
Durchgangsbreite 1250mm
Durchgangshöhe 2135mm
Maße sind am Objekt zu nehmen und zu prüfen.

Oberfläche:
Eloxal E6 EV1

Montageart:
An Rahmen-Profilsystem
Mit Seitenteil
beidseitig öffnend (von innen gesehen)

1 Stück Schlüssel-Programmschalter zur Einstellung der
Funktionen Aus, Ausgang, Automatik, Automatik-Winter,
Daueroffen im 55-er Schaltereinsatz anthrazit
 Unterputz oder Aufputz

Alternativ:
1 Stück Elektronischer Programmschalter mit
beleuchteten Tasten für die Funktionen Aus, Ausgang,
Automatik, Automatik-Winter, Daueroffen im 55-er
Schaltereinsatz anthrazit, mit Störungsanzeige
1 Stück Schlüsseltaster im 55-er Schaltereinsatz
anthrazit für Profilhalbzylinder zum Sperren/
Entsperren des Programmschalters
2-fach Kombination

Impulsgeber außen:
Kombimelder mit richtungserkennendem Radarmelder und
Infrarot Absicherungssensor als 3D-Lichtvorhang

Impulsgeber innen:
Kombimelder mit richtungserkennendem Radarmelder und
Infrarot Absicherungssensor als 3D-Lichtvorhang

Absicherungselemente:
Sicherungsflügel in Ganz-Glas-Konstruktion zur
Absicherung Einzugsstellen bei einer
Pfosten-Riegel-Konstruktion ESG- Verglasung

Verriegelungen:
Elektromechanische Verriegelung mit
Notentriegelungsmechanismus bei Stromausfall.
Automatische Stangen- Verriegelung Typ ASV zur
sicheren und komfortablen Verriegelung von
Schiebetürflügeln im Fußbodenbereich und im Türantrieb.
innen und außen schließbar
klemmfreie elektromagn. Verriegelung in der
Betriebsart AUSGANG (baumustergeprüft)

Zusatzausstattungen:
Schlüsseltaster außen, vorgerichtet für bauseitigen
Profilzylinder inkl. "Funktion Einziger Zugang" zum
Entriegeln der Tür auch bei Stromausfall.
Unterputz oder Aufputz

Optional:
Alarmanlagenanschluss (Geschlossen- /
Verriegelt-Abfrage)
Anschlusskontakt für bauseitige Brandmeldeanlage
(RWA-Zuluft)

Fahrflügel / Seitenteile / Oberlicht:
Thermisch getrenntes Profilsystem mit UD-Werten von
1,8W/m²K oder besser, doppelt ausgeführter Dichtung zum
Boden, ISO-Glas 32mm aus 2x VSG
T42 Fahrflügel an Rahmenprofilsystem

Option:
Durchgehende Bodenführung, Aluminium E6 EV1,
entsprechend Antriebslänge

Kabelverlegung und Setzen von Unterputzdosen bauseits
durch Elektrofachbetrieb gemäß Leitungsverlegungsplan

Montage und Inbetriebnahme der Türanlage.
Menge: 1,000 St

### Titel 2 Fenster-Türelemente Ansicht Süd

**2.1 FE F-1.02 -F -1.11 UG Ansicht Süd**
Einteiliges Fensterelement

Anforderungen:

Lage: Ansicht Süd
Elementbezeichnung:
  F-1.02, Saunabereich
  F-1.03, Saunabereich
  F-1.04, Dusche
  F-1.05, Werkstatt
  F-1.06, Notstrom
  F-1.07, Elektro
  F-1.08, Büro
  F-1.09, Personal Küche
  F-1.10, Umkleide H
  F-1.11, Umkleide D

Rohbaumaß: ca. 1470 x 675 mm (bis Brüstung)
Profilserie: Fenstersystem nach ZTV 2.3

Typbeschreibungen für Profilserien, Oberflächen,
Beschläge, Verglasungen, Paneele und Bauanschlüsse
entspr. "Zusätzliche Technische Vorbemerkungen (ZTV)".
Profilauswahl entsprechend den Beschlägeanforderungen,
der Bauanschlusssituation und den statischen
Erfordernissen.
Aufteilung entsprechend der äusseren Ansicht in 1
horizontales bzw. 1 vertikales Feld, im Einzelnen
von links nach rechts; Aussenansicht

01. Horizontaler Abschnitt
(von unten nach oben)
 1 Stück Dreh/Kipp-Fenster ca. 1470 x  620mm GT 06
  Beschlag: BF 01
  Öffnungsrichtung: rechts innen

Oberfläche: RAL 7039 (Quarzgrau) oder RAL nach
  Wahl des Architekten voranodisiert

Bauanschluss: AS 01, AS 03

Wichtige Info:

Auf Grund der Größe soll der Flügel nur zu
Reinigungszwecken in Dreh-Richtung geöffnet werden.
Zusätzlich sind in der Kalkulation innen eine 3seitige
Verleistung (oben und seitlich) mit einem
Aluminiumwinkel 20/80/2 in Elementfarbe sowie eine
3-seitige Rahmenverbreiterung (seitlich) ca. 30 mm
und oben ca. 90 mm zu berücksichtigen.
Menge: 10,000 St

**2.2 FE F0.03 - F0.08 OG Ansicht Süd**
Einteiliges Fensterelement

Anforderungen:
  Absturzsicher von Innnen im Sitzbereich,

Lage: Ansicht Süd
Elementbezeichnung:
  F0.03, Stiefelgang
  F0.04, Stiefelgang
  F0.05, Stiefelgang
  F0.06, Stiefelgang
  F0.07, Stiefelgang
  F0.08, Personaleingang

Rohbaumaß: ca. 1470 x 2370mm (bis Brüstung)
Profilserie: Fenstersystem nach ZTV 2.3

Typbeschreibungen für Profilserien, Oberflächen,
Beschläge, Verglasungen, Paneele und Bauanschlüsse
entspr. "Zusätzliche Technische Vorbemerkungen (ZTV)".
Profilauswahl entsprechend den Beschlägeanforderungen,
der Bauanschlusssituation und den statischen
Erfordernissen.
Aufteilung entsprechend der äusseren Ansicht in 1
horizontales bzw. 1 vertikales Feld, im Einzelnen
von links nach rechts; Aussenansicht

01. Horizontaler Abschnitt
(von unten nach oben)
 1 Stück Festverglasung ca. 1470 x 2370mm GT 05

Oberfläche: RAL 7039 (Quarzgrau) oder RAL nach
  Wahl des Architekten voranodisiert

Bauanschluss: AS 01, AS 03

Wichtige Info:

Zusätzlich sind in der Kalkulation innen eine 3seitige
Verleistung (oben und seitlich) mit einem
Aluminiumwinkel 20/80/2 in Elementfarbe sowie eine
3seitige Rahmenverbreiterung (oben und seitlich) ca.
35-40mm zu berücksichtigen
Menge: 6,000 St

**2.3 FE F0.02, Zugang / Kasse**
Mehrteiliges Fensterelement

Anforderungen:
  Absturzsicher von Innnen im Sitzbereich,
  Sonnenschutz vorgerichtet

Lage: Ansicht Süd
Elementbezeichnung: F0.02, Zugang / Kasse

Rohbaumaß: ca. 8520 x 2370mm (bis Brüstung)
Profilserie: Fenstersystem nach ZTV 2.3

Typbeschreibungen für Profilserien, Oberflächen,
Beschläge, Verglasungen, Paneele und Bauanschlüsse
entspr. "Zusätzliche Technische Vorbemerkungen (ZTV)".
Profilauswahl entsprechend den Beschlägeanforderungen,
der Bauanschlusssituation und den statischen
Erfordernissen.
Aufteilung entsprechend der äusseren Ansicht in 7
horizontale bzw. 1 vertikales Feld, im Einzelnen
von links nach rechts; Aussenansicht

01. Horizontaler Abschnitt
(von unten nach oben)
 1 Stück Festverglasung ca. 1330 x 2370mm GT 05

02. Horizontaler Abschnitt
(von unten nach oben)
 1 Stück Festverglasung ca. 1330 x 2370mm GT 05

03. Horizontaler Abschnitt
(von unten nach oben)
 1 Stück Festverglasung ca.  590 x 2370mm PF 01

04. Horizontaler Abschnitt
(von unten nach oben)
 1 Stück Festverglasung ca. 1317 x 2370mm GT 05

05. Horizontaler Abschnitt
(von unten nach oben)
 1 Stück Festverglasung ca. 1318 x 2370mm GT 05

06. Horizontaler Abschnitt
(von unten nach oben)
 1 Stück Festverglasung ca. 1318 x 2370mm GT 05

07. Horizontaler Abschnitt
(von unten nach oben)
 1 Stück Festverglasung ca. 1317 x 2370mm GT 05

Oberfläche: RAL 7039 (Quarzgrau) oder RAL nach
  Wahl des Architekten voranodisiert

Bauanschluss: AS 01, AS 03

Wichtige Info:

Das Element muss für den textilen Sonnenschutz
(FMB-Kasten; Zip-Screen) vorgerichtet werden. Hierfür
erfolgt oben eine Profilverbreiterung.
Die Profile müssen auf die Laufschienen des
Sonnenschutzes abgestimmt werden
Der Kasten verschwindet in der Dämmebene und wird
bauseits verkleidet.
Zusätzlich sind in der Kalkulation innen eine 3seitige
Verleistung (oben und seitlich) mit einem
Aluminiumwinkel 20/80/2 in Elementfarbe sowie eine
3seitige Rahmenverbreiterung (oben und seitlich) ca.
35-40mm zu berücksichtigen
Menge: 1,000 St

### Titel 3 Fenster-Türelemente Ansicht West

**3.1 FE F0.12 OG Ansicht West**
Mehrteiliges Fensterelement

Anforderungen: vorgerichtet für Sonnenschutz

Lage: Ansicht West
Elementbezeichnung:  F0.12 Schulungsraum

Rohbaumaß: ca. 2500 x 1720mm (bis Brüstung)
Profilserie: Fenstersystem nach ZTV 2.3

Typbeschreibungen für Profilserien, Oberflächen,
Beschläge, Verglasungen, Paneele und Bauanschlüsse
entspr. "Zusätzliche Technische Vorbemerkungen (ZTV)".
Profilauswahl entsprechend den Beschlägeanforderungen,
der Bauanschlusssituation und den statischen
Erfordernissen.
Aufteilung entsprechend der äusseren Ansicht in 2
horizontale bzw. 1 vertikales Feld, im Einzelnen
von links nach rechts; Aussenansicht

01. Horizontaler Abschnitt
(von unten nach oben)
 1 Stück Dreh/Kipp-Fenster ca. 1250 x 1720mm GT 02
  Beschlag: BF 02
  Öffnungsrichtung: rechts innen

02. Horizontaler Abschnitt
(von unten nach oben)
 1 Stück Dreh/Kipp-Fenster ca. 1250 x 1720mm GT 02
  Beschlag: BF 02
  Öffnungsrichtung: links innen

Oberfläche: RAL 7039 (Quarzgrau) oder RAL nach
  Wahl des Architekten voranodisiert

Bauanschluss: AS 01, AS 03

Wichtige Info:

Das Element muss für den textilen Sonnenschutz
(FMB-Kasten; Zip-Screen) vorgerichtet werden. Hierfür
erfolgt oben eine Profilverbreiterung.
Die Profile müssen auf die Laufschienen des
Sonnenschutzes abgestimmt werden
Der Kasten verschwindet in der Dämmebene und wird
bauseits verkleidet.
Zusätzlich sind in der Kalkulation innen eine 3seitige
Verleistung (oben und seitlich) mit einem
Aluminiumwinkel 20/80/2 in Elementfarbe sowie eine
3seitige Rahmenverbreiterung (oben und seitlich) ca.
35-40mm zu berücksichtigen
Menge: 1,000 St

**3.2 AT T0.02 OG Ansicht West**
Einteiliges Türelement

Anforderungen:
beidseitig flügelüberdeckende reversible geschlossene
Paneelfüllung

Lage: Ansicht West
Elementbezeichnung:
  T0.02 Luftraum / Aufgang Sauna

Rohbaumaß: ca.1010 x 2135mm bis OKFF
Profilserie: Türsystem ZTV 2.2

Typbeschreibungen für Profilserien, Oberflächen,
Beschläge, Verglasungen, Paneele und Bauanschlüsse
entspr. "Zusätzliche Technische Vorbemerkungen (ZTV)".
Profilauswahl entsprechend den Beschlägeanforderungen,
der Bauanschlusssituation und den statischen
Erfordernissen.
Aufteilung entsprechend der äusseren Ansicht in 1
horizontales bzw. 1 vertikales Feld, im Einzelnen
von links nach rechts; Aussenansicht

01. Horizontaler Abschnitt
(von unten nach oben)
 1 Stück 1flg. Drehtür  ca. 1010 x 2135mm PF 01
  Beschlag: BT 03, BT 07
  Öffnungsrichtung: außen links

Oberfläche: RAL 7039 (Quarzgrau) oder RAL nach
  Wahl des Architekten voranodisiert

Bauanschluss: AS 01, AS 02

Wichtige Info:

Das Paneel ist innen und außen flügelüberdeckend
reversibel auszuführen. Es muß gewährleistet werden,
dass bei Beschädigungen, die Paneelfüllung gewechselt
werden kann, Verklebungen werden nicht zugelassen
Zusätzlich sind in der Kalkulation innen eine 3seitige
Verleistung (oben und seitlich) mit einem
Aluminiumwinkel 20/80/2 in Elementfarbe sowie eine
3seitige Rahmenverbreiterung (oben und seitlich) ca.
35-40mm zu berücksichtigen
Menge: 1,000 St

**3.3 AT T0.02 OG Ansicht West, HPL-Platte in Fluchttür**
Zulage zur Vorposition für
Türeinbau bündig zur Vorderkante Vorhangfassade, sowie
Lieferung und Befestigung Dekorblende, 1010 x 2135 mm,
Farbton, ensprechend Vorgabe Architekt
HPL-Platte, d=  8 mm, Dekor Resopal Eternal Iron, Oberfläche:
Fine Pearl.
Menge: 1,000 St

### Titel 4 Fenster-Türelemente Ansicht Ost

**4.1 AT T0.28 OG Ansicht Ost**
Zweiteiliges Türelement

Anforderungen:

Lage: Ansicht Ost
Elementbezeichnung:
  T0.28 Personaleingang

Rohbaumaß: ca.1450 x 2800mm bis OKFF
Profilserie: Türsystem ZTV 2.2
  Fenstersystem ZTV 2.3

Typbeschreibungen für Profilserien, Oberflächen,
Beschläge, Verglasungen, Paneele und Bauanschlüsse
entspr. "Zusätzliche Technische Vorbemerkungen (ZTV)".
Profilauswahl entsprechend den Beschlägeanforderungen,
der Bauanschlusssituation und den statischen
Erfordernissen.
Aufteilung entsprechend der äusseren Ansicht in 1
horizontales bzw. 2 vertikale Felder, im Einzelnen
von unten nach oben; Aussenansicht

01. Vertikaler Abschnitt
(von links nach rechts)
 1 Stück 1flg. Drehtür  ca. 1450 x 2135mm GT 04
  Beschlag: BT 03, BT 07
  Öffnungsrichtung: außen rechts
  Lichter Durchgang: mind. 1200mm

02. Vertikaler Abschnitt
(von links nach rechts)
 1 Stück Festverglasung ca. 1450 x  665mm GT 04

Oberfläche: RAL 7039 (Quarzgrau) oder RAL nach
  Wahl des Architekten voranodisiert

Bauanschluss: AS 01, AS 02

Wichtige Info:

Zusätzlich sind in der Kalkulation innen eine 3seitige
Verleistung (oben und seitlich) mit einem
Aluminiumwinkel 20/80/2 in Elementfarbe sowie eine
3seitige Rahmenverbreiterung (oben und seitlich) ca.
35-40mm zu berücksichtigen
Menge: 1,000 St

**4.2 AT T0.29 UG Ansicht Ost**
Einteiliges Türelement

Anforderungen:
einseitig flügelüberdeckende reversible geschlossene
Paneelfüllung

Lage: Ansicht Ost
Elementbezeichnung:
  T0.29 Chlorgas

Rohbaumaß: ca.1010 x 2135mm bis OKFF
Profilserie: Türsystem ZTV 2.2

Typbeschreibungen für Profilserien, Oberflächen,
Beschläge, Verglasungen, Paneele und Bauanschlüsse
entspr. "Zusätzliche Technische Vorbemerkungen (ZTV)".
Profilauswahl entsprechend den Beschlägeanforderungen,
der Bauanschlusssituation und den statischen
Erfordernissen.
Aufteilung entsprechend der äusseren Ansicht in 1
horizontales bzw. 1 vertikales Feld, im Einzelnen
von links nach rechts; Aussenansicht

01. Horizontaler Abschnitt
(von unten nach oben)
 1 Stück 1flg. Drehtür  ca. 1010 x 2135mm PF 01
  Beschlag: BT 03, BT 07
  Öffnungsrichtung: außen rechts

Oberfläche: RAL 7039 (Quarzgrau) oder RAL nach
  Wahl des Architekten voranodisiert

Bauanschluss: AS 01, AS 02

Wichtige Info:

Das Paneel ist ist außen flügelüberdeckend reversibel
auszuführen. Es muß gewährleistet werden, dass bei
Beschädigungen, die Paneelfüllung gewechselt werden
kann, Verklebungen werden nicht zugelassen
Zusätzlich sind in der Kalkulation innen eine 3seitige
Verleistung (oben und seitlich) mit einem
Aluminiumwinkel 20/80/2 in Elementfarbe sowie eine
3seitige Rahmenverbreiterung (oben und seitlich) ca.
35-40mm zu berücksichtigen
Menge: 1,000 St

**4.3 FE F0.10 OG Ansicht Ost**
Mehrteiliges Fensterelement

Anforderungen:
  Absturzsicher von Innnen im Sitzbereich,
  vorgerichtet Sonnenschutz

Lage: Ansicht Ost
Elementbezeichnung:
  F0.10 Kinder-/Familienbereich

Rohbaumaß: ca. 3850 x 2370mm (bis Brüstung)
Profilserie: Fenstersystem nach ZTV 2.3

Typbeschreibungen für Profilserien, Oberflächen,
Beschläge, Verglasungen, Paneele und Bauanschlüsse
entspr. "Zusätzliche Technische Vorbemerkungen (ZTV)".
Profilauswahl entsprechend den Beschlägeanforderungen,
der Bauanschlusssituation und den statischen
Erfordernissen.
Aufteilung entsprechend der äusseren Ansicht in 2
horizontale bzw. 3 vertikale Felder, im Einzelnen
von links nach rechts; Aussenansicht

01. Horizontaler Abschnitt (gleiche Glasmaße)
(von unten nach oben)
 1 Stück Festverglasung ca. 1925 x  790mm GT 05
 1 Stück Festverglasung ca. 1925 x  790mm GT 04
 1 Stück Festverglasung ca. 1925 x  790mm GT 04

02. Horizontaler Abschnitt (gleiche Glasmaße)
(von unten nach oben)
 1 Stück Festverglasung ca. 1925 x  790mm GT 05
 1 Stück Festverglasung ca. 1925 x  790mm GT 04
 1 Stück Festverglasung ca. 1925 x  790mm GT 04

Oberfläche: RAL 7039 (Quarzgrau) oder RAL nach
  Wahl des Architekten

Bauanschluss: AS 01, AS 03

Wichtige Info:

Das Element muss für den textilen Sonnenschutz
(FMB-Kasten; Zip-Screen) vorgerichtet werden. Hierfür
erfolgt oben eine Profilverbreiterung.
Die Profile müssen auf die Laufschienen des
Sonnenschutzes abgestimmt werden
Der Kasten verschwindet in der Dämmebene und wird
bauseits verkleidet.
Zusätzlich sind in der Kalkulation innen eine 3seitige
Verleistung (oben und seitlich) mit einem
Aluminiumwinkel 20/80/2 in Elementfarbe sowie eine
3seitige Rahmenverbreiterung (oben und seitlich) ca.
35-40mm zu berücksichtigen
Menge: 1,000 St

**4.4 AT T-1.29 UG Ansicht Ost**
Einteiliges Türelement

Anforderungen:
einseitig flügelüberdeckende reversible geschlossene
Paneelfüllung

Lage: Ansicht Ost
Elementbezeichnung:
  T-1.29 Aufstellfläche Haustechnik

Rohbaumaß: ca.2400 x 2390mm bis OKFF
Profilserie: Türsystem ZTV 2.2

Typbeschreibungen für Profilserien, Oberflächen,
Beschläge, Verglasungen, Paneele und Bauanschlüsse
entspr. "Zusätzliche Technische Vorbemerkungen (ZTV)".
Profilauswahl entsprechend den Beschlägeanforderungen,
der Bauanschlusssituation und den statischen
Erfordernissen.
Aufteilung entsprechend der äusseren Ansicht in 1
horizontales bzw. 1 vertikales Feld, im Einzelnen
von links nach rechts; Aussenansicht

01. Horizontaler Abschnitt
(von unten nach oben)
 1 Stück 2flg. Drehtür  ca. 2400 x 2390 mm PF 01
  Beschlag: BT 05, BT 09
  Öffnungsrichtung: außen rechts

Oberfläche: RAL 7039 (Quarzgrau) oder RAL nach
  Wahl des Architekten voranodisiert

Bauanschluss: AS 01, AS 02

Wichtige Info:

Das Paneel ist außen flügelüberdeckend reversibel
auszuführen. Es muß gewährleistet werden, dass bei
Beschädigungen, die Paneelfüllung gewechselt werden
kann, Verklebungen werden nicht zugelassen
Zusätzlich sind in der Kalkulation innen eine 3seitige
Verleistung (oben und seitlich) mit einem
Aluminiumwinkel 20/80/2 in Elementfarbe sowie eine
3seitige Rahmenverbreiterung (oben und seitlich) ca.
35-40mm zu berücksichtigen
Menge: 1,000 St

### Titel 5 Fenster-Türelemente Ansicht Nord

**5.1 AT T-1.30 UG Ansicht Nord**
Einteiliges Türelement

Anforderungen:
einseitig flügelüberdeckende reversible geschlossene
Paneelfüllung
es ist auf die reduzierte Flügelhöhe zu achten

Lage: Ansicht Nord
Elementbezeichnung:
  T-1.30 Beckenumgang

Rohbaumaß: ca.1010 x 1900mm bis OKFF
Profilserie: Türsystem ZTV 2.2

Typbeschreibungen für Profilserien, Oberflächen,
Beschläge, Verglasungen, Paneele und Bauanschlüsse
entspr. "Zusätzliche Technische Vorbemerkungen (ZTV)".
Profilauswahl entsprechend den Beschlägeanforderungen,
der Bauanschlusssituation und den statischen
Erfordernissen.
Aufteilung entsprechend der äusseren Ansicht in 1
horizontales bzw. 1 vertikales Feld, im Einzelnen
von links nach rechts; Aussenansicht

01. Horizontaler Abschnitt
(von unten nach oben)
 1 Stück 1flg. Drehtür  ca. 1010 x 1900mm PF 01
  Beschlag: BT 03, BT 07
  Öffnungsrichtung: außen links

Oberfläche: RAL 7039 (Quarzgrau) oder RAL nach
  Wahl des Architekten voranodisiert

Bauanschluss: AS 01, AS 02

Wichtige Info:

Das Paneel ist ist außen flügelüberdeckend reversibel
auszuführen. Es muß gewährleistet werden, dass bei
Beschädigungen, die Paneelfüllung gewechselt werden
kann, Verklebungen werden nicht zugelassen
Zusätzlich sind in der Kalkulation innen eine 3seitige
Verleistung (oben und seitlich) mit einem
Aluminiumwinkel 20/80/2 in Elementfarbe sowie eine
3seitige Rahmenverbreiterung (oben und seitlich) ca.
35-40mm zu berücksichtigen
Menge: 1,000 St

### Titel 6 Fenster-Türelemente UG Saunabereich

**6.1 HST T-1.03 UG Saunagarten**
Schiebetürelement (HST)

Anforderungen:
über 90° gekoppelt mit nachfolgendem Element

Lage: Lichthof Saunagarten
Elementbezeichnung:
  T-1.03 Saunagarten

Rohbaumaß: ca.6250 x 2460mm bis OKFF
Profilserie: Schiebetürsystem ZTV 2.6

Typbeschreibungen für Profilserien, Oberflächen,
Beschläge, Verglasungen, Paneele und Bauanschlüsse
entspr. "Zusätzliche Technische Vorbemerkungen (ZTV)".
Profilauswahl entsprechend den Beschlägeanforderungen,
der Bauanschlusssituation und den statischen
Erfordernissen.
Aufteilung entsprechend der äusseren Ansicht in 3
horizontale bzw. 1 vertikales Feld, im Einzelnen
von links nach rechts; Aussenansicht
01. horizontaler Abschnitt
(von unten nach oben)
 1 Stück Festverglasung  ca. 200 x 2460mm PF01
  (fest im Rahmen, kein Flügel)
Innenseitig zusätzlich Blechblende B = 200 mm,
inkl. Befestigung vorsehen.

02. horizontaler Abschnitt
(von unten nach oben)
 1 Stück Festverglasung  ca. 1625 x 2460mm GT 04
  (fest im Rahmen, kein Flügel)

03. horizontaler Abschnitt
(von unten nach oben)
 2 Stück Schiebetürflügel  je ca. 1500 x 2460mm GT 04
  Beschlag: BF 03 (Stulp)

04. horizontaler Abschnitt
(von unten nach oben)
 1 Stück Festverglasung  ca. 1625 x 2460mm GT 04
  (fest im Rahmen, kein Flügel)

Öffnungsart, Beschlagschema: Schema C, 2
Hebe-Schiebeflügel (Stulp, 2 Festverglasungen),
1-spurig

Oberfläche: RAL 7039 (Quarzgrau) oder RAL nach
  Wahl des Architekten voranodisiert

Bauanschluss: AS 01, AS 02

Wichtige Info:

über 90° gekoppelt mit nachfolgendem Element
Zusätzlich sind in der Kalkulation innen eine 2seitige
Verleistung (oben und seitlich) mit einem
Aluminiumwinkel 20/80/2 in Elementfarbe sowie eine
2seitige Rahmenverbreiterung (oben und seitlich) ca.
35-40mm zu berücksichtigen
Menge: 1,000 St

**6.2 FE F-1.01 UG Saunagarten**
Mehrteiliges Fenster-Türelement

Anforderungen:
über 90° gekoppelt mit zuvor beschriebenen Element nach
Systemherstellerangaben, Ecke wird verblecht

Lage: Lichthof Saunagarten
Elementbezeichnung:
  F-1.01 Saunagarten

Rohbaumaß: ca.6325 x 2460mm bis OKFF
Profilserie: Türsystem ZTV 2.2
  Fenstersystem ZTV 2.3

Typbeschreibungen für Profilserien, Oberflächen,
Beschläge, Verglasungen, Paneele und Bauanschlüsse
entspr. "Zusätzliche Technische Vorbemerkungen (ZTV)".
Profilauswahl entsprechend den Beschlägeanforderungen,
der Bauanschlusssituation und den statischen
Erfordernissen.
Aufteilung entsprechend der äusseren Ansicht in 4
horizontale bzw. 1 vertikales Feld, im Einzelnen
von links nach rechts; Aussenansicht

01. Horizontaler Abschnitt
(von unten nach oben)
 1 Stück 1flg. Drehtür  ca. 1010 x 2460mm GT 04
  Beschlag: BT 03, BT 07
  Öffnungsrichtung: außen links

02. Horizontaler Abschnitt
(von unten nach oben)
 1 Stück Festverglasung ca. 1770 x 2560mm GT 04

03. Horizontaler Abschnitt
(von unten nach oben)
 1 Stück Festverglasung ca. 1770 x 2560mm GT 04

04. Horizontaler Abschnitt
(von unten nach oben)
 1 Stück Festverglasung ca. 1775 x 2560mm GT 04

Oberfläche: RAL 7039 (Quarzgrau) oder RAL nach
  Wahl des Architekten voranodisiert

Bauanschluss: AS 01, AS 02

Wichtige Info:

über 90° gekoppelt mit zuvor beschriebenen Element nach
Systemherstellerangaben, Ecke wird verblecht
Zusätzlich sind in der Kalkulation innen eine 2seitige
Verleistung (oben und seitlich) mit einem
Aluminiumwinkel 20/80/2 in Elementfarbe sowie eine
2seitige Rahmenverbreiterung (oben und seitlich) ca.
35-40mm zu berücksichtigen
Menge: 1,000 St

### Titel 7 Fenster-Türelemente Innen

**7.1 IT T-1.02 Untergeschoss Sauna Ruheraum**
Einteiliges Türelement

Anforderungen:

Lage: Sauna Ruheraum Untergeschoss
Elementbezeichnung:
  T-1.02 Ruheraum /Aufenthalt

Rohbaumaß: ca.1010 x 2135mm bis OKFF
Profilserie: Türsystem ZTV 2.5

Typbeschreibungen für Profilserien, Oberflächen,
Beschläge, Verglasungen, Paneele und Bauanschlüsse
entspr. "Zusätzliche Technische Vorbemerkungen (ZTV)".
Profilauswahl entsprechend den Beschlägeanforderungen,
der Bauanschlusssituation und den statischen
Erfordernissen.
Aufteilung entsprechend der äusseren Ansicht in 1
horizontales bzw. 1 vertikales Feld, im Einzelnen
von links nach rechts; Aussenansicht

01. Horizontaler Abschnitt
(von unten nach oben)
 1 Stück 1flg. Drehtür  ca. 1010 x 2135mm GT 07
  Beschlag: BT 04, BT 07
  Öffnungsrichtung: außen rechts zum Aufenthalt

Oberfläche: RAL 7039 (Quarzgrau) oder RAL nach
  Wahl des Architekten voranodisiert

Bauanschluss: AS 09
Menge: 1,000 St

**7.2 IT T-1.04 UG Sauna Flur**
Mehrteiliges Fenster-Türelement

Anforderungen:

Lage: Flur Sauna Untergeschoss
Elementbezeichnung:
  T-1.04 Flur / Aufenthalt

Rohbaumaß: ca.1625 x 2135mm bis OKFF
Profilserie: Türsystem ZTV 2.5

Typbeschreibungen für Profilserien, Oberflächen,
Beschläge, Verglasungen, Paneele und Bauanschlüsse
entspr. "Zusätzliche Technische Vorbemerkungen (ZTV)".
Profilauswahl entsprechend den Beschlägeanforderungen,
der Bauanschlusssituation und den statischen
Erfordernissen.
Aufteilung entsprechend der äusseren Ansicht in 3
horizontale bzw. 1 vertikales Feld, im Einzelnen
von links nach rechts; Aussenansicht

01. Horizontaler Abschnitt
(von unten nach oben)
 1 Stück Festverglasung ca.  295 x 2135mm GT 07

02. Horizontaler Abschnitt
(von unten nach oben)
 1 Stück 1flg. Drehtür  ca. 1010 x 2135mm GT 07
  Beschlag: BT 04, BT 07
  Öffnungsrichtung: außen links zum Aufenthalt

03. Horizontaler Abschnitt
(von unten nach oben)
 1 Stück Festverglasung ca.  320 x 2135mm GT 07

Oberfläche: RAL 7039 (Quarzgrau) oder RAL nach
  Wahl des Architekten voranodisiert

Bauanschluss: AS 09
Menge: 1,000 St

**7.3 IT T0.03 OG Windfang**
Mehrteiliges Fenster-Türelement

Anforderungen:

Lage: Windfang Automatikschiebetür vorgerichtet
Elementbezeichnung:
  T0.03 Windfang

Rohbaumaß: ca.3245 x 2135mm bis OKFF
Profilserie: Türsystem ZTV 2.5

Typbeschreibungen für Profilserien, Oberflächen,
Beschläge, Verglasungen, Paneele und Bauanschlüsse
entspr. "Zusätzliche Technische Vorbemerkungen (ZTV)".
Profilauswahl entsprechend den Beschlägeanforderungen,
der Bauanschlusssituation und den statischen
Erfordernissen.
Aufteilung entsprechend der äusseren Ansicht in 3
horizontale bzw. 1 vertikales Feld, im Einzelnen
von links nach rechts; Aussenansicht

01. Horizontaler Abschnitt
(von unten nach oben)
 1 Stück Festverglasung ca.  997 x 2135mm GT 07

02. Horizontaler Abschnitt
(von unten nach oben)
 1 Stück 2flg. Schiebetür ca. 1250 x 2135mm GT 07
  (vorgerichtet)

03. Horizontaler Abschnitt
(von unten nach oben)
 1 Stück Festverglasung ca.  998 x 2135mm GT 07

Oberfläche: RAL 7039 (Quarzgrau) oder RAL nach
  Wahl des Architekten voranodisiert

Bauanschluss: AS 09

Wichtige Info:

Automatikschiebetür in der Folgeposition
Menge: 1,000 St

**7.4 Zulage Automatikschiebetür**
Automatic- Schiebetür econoMaster EM-F

Automatische Schiebetüranlage für den Einsatz in
Flucht- und Rettungswegen mit redundanter
2-Motoren-Technik. Entsprechend den aktuellen Normen
und Richtlinien, TÜV-baumustergeprüft nach AutSchR und
EN 16005/ DIN 18650.
Antriebsbauhöhe: 130 mm
Antriebsbautiefe: 202 mm
Flügelgewicht: 130 kg/Türflügel
Geräuscharme Laufwagen mit je 2 Laufrollen und einer
Gegenrolle.
Antriebsverkleidung mit verdeckter Arretierung.
Mit intelligenter Mikroprozessor-Steuerung,
selbstlernend, Performence Level "D". Schließkräfte
dynamisch gemäß den aktuellen Vorschriften, statisch
unter 150N.
Nennspannung: 100-240V AC, 50-60 Hz,
Spannungsversorgung extern: 24V DC, 1,5A, steckerfertig
für Schutzkontaktsteckdose Sicherung 16A.
Automatische Reversierung bei Hinderniserkennung,
einstellbare Offenhaltezeit, einstellbare Öffnungs- und
Schließgeschwindigkeit. Einstellungen über
Parametriergerät oder über PC.
Steuerung mit Eingängen für potentialfreie Kontakte zum
Anschluss externer Geräte wie
Zutrittskontrollsysteme/Kartenleser. Vernetzung mit
Gebäudeleitsystemen über bauseitige BUS-Koppler.
Notöffnungs-Akku-System mit intelligenter Ladeschaltung
zur Überwachung der Akkukapazität.

Maße und Ausführungsart:
Zweiflügelig
Durchgangsbreite 1250mm
Durchgangshöhe 2135mm
Maße sind am Objekt zu nehmen und zu prüfen.

Oberfläche:
Eloxal E6 EV1

Montageart:
An Rahmen-Profilsystem
Mit Seitenteil
beidseitig öffnend (von innen gesehen)

1 Stück Schlüssel-Programmschalter zur Einstellung der
Funktionen Aus, Ausgang, Automatik, Automatik-Winter,
Daueroffen im 55-er Schaltereinsatz anthrazit
 Unterputz oder Aufputz

Alternativ:
1 Stück Elektronischer Programmschalter mit
beleuchteten Tasten für die Funktionen Aus, Ausgang,
Automatik, Automatik-Winter, Daueroffen im 55-er
Schaltereinsatz anthrazit, mit Störungsanzeige
1 Stück Schlüsseltaster im 55-er Schaltereinsatz
anthrazit für Profilhalbzylinder zum Sperren/
Entsperren des Programmschalters
2-fach Kombination

Impulsgeber außen:
Kombimelder mit richtungserkennendem Radarmelder und
Infrarot Absicherungssensor als 3D-Lichtvorhang

Impulsgeber innen:
Kombimelder mit richtungserkennendem Radarmelder und
Infrarot Absicherungssensor als 3D-Lichtvorhang

Absicherungselemente:
Sicherungsflügel in Ganz-Glas-Konstruktion zur
Absicherung Einzugsstellen ESG- Verglasung

Verriegelungen:
Elektromechanische Verriegelung mit
Notentriegelungsmechanismus bei Stromausfall.
Automatische Stangen- Verriegelung Typ ASV zur
sicheren und komfortablen Verriegelung von
Schiebetürflügeln im Fußbodenbereich und im Türantrieb.
innen und außen schließbar
klemmfreie elektromagn. Verriegelung in der
Betriebsart AUSGANG (baumustergeprüft)

Zusatzausstattungen:
Schlüsseltaster außen, vorgerichtet für bauseitigen
Profilzylinder inkl. "Funktion Einziger Zugang" zum
Entriegeln der Tür auch bei Stromausfall.
Unterputz oder Aufputz

Optional:
Alarmanlagenanschluss (Geschlossen- /
Verriegelt-Abfrage)
Anschlusskontakt für bauseitige Brandmeldeanlage
(RWA-Zuluft)

Fahrflügel / Seitenteile / Oberlicht:
Thermisch getrenntes Profilsystem mit UD-Werten von
1,8W/m²K oder besser, doppelt ausgeführter Dichtung zum
Boden, ISO-Glas 32mm aus 2x VSG
T42 Fahrflügel

Option:
Durchgehende Bodenführung, Aluminium E6 EV1,
entsprechend Antriebslänge

Kabelverlegung und Setzen von Unterputzdosen bauseits
durch Elektrofachbetrieb gemäß Leitungsverlegungsplan

Montage und Inbetriebnahme der Türanlage.
Menge: 1,000 St

**7.5 IT T0.11 OG Sammelumkleide/Zugang**
Mehrteiliges Fenster-Türelement

Anforderungen:

Lage: Sammelumkleide / Zugang
Elementbezeichnung:
  T0.11 Sammelumkleide / Zugang

Rohbaumaß: ca.1610 x 2780mm bis OKFF
Profilserie: Türsystem ZTV 2.5

Typbeschreibungen für Profilserien, Oberflächen,
Beschläge, Verglasungen, Paneele und Bauanschlüsse
entspr. "Zusätzliche Technische Vorbemerkungen (ZTV)".
Profilauswahl entsprechend den Beschlägeanforderungen,
der Bauanschlusssituation und den statischen
Erfordernissen.
Aufteilung entsprechend der äusseren Ansicht in 2
horizontale bzw. 1 vertikales Feld, im Einzelnen
von links nach rechts; Aussenansicht

01. Horizontaler Abschnitt
(von unten nach oben)
 1 Stück 1flg. Drehtür  ca. 1010 x 2135mm GT 07
  Beschlag: BT 04, BT 07
  Öffnungsrichtung: außen rechts zum Zugang

02. Horizontaler Abschnitt
(von unten nach oben)
 1 Stück Festverglasung ca.  615 x 2135mm GT 07
03. Vertikaler Abschnitt (Oberlicht)
(von unten nach oben)
 1 Stück Festverglasung ca.  1610 x 645mm GT 04

Oberfläche: RAL 7039 (Quarzgrau) oder RAL nach
  Wahl des Architekten voranodisiert

Bauanschluss: AS 09
Menge: 1,000 St

**7.6 IT F0.13, T0.05 OG Selbstversorger-Küche**
Mehrteiliges Fenster-Türelement

Anforderungen:

Lage: Selbstversorger-Küche
Elementbezeichnung:
  F0.13, T0.05 Selbstversorger-Küche

Rohbaumaß: ca.5475 x 2800mm bis OKFF
Profilserie: Türsystem ZTV 2.5

Typbeschreibungen für Profilserien, Oberflächen,
Beschläge, Verglasungen, Paneele und Bauanschlüsse
entspr. "Zusätzliche Technische Vorbemerkungen (ZTV)".
Profilauswahl entsprechend den Beschlägeanforderungen,
der Bauanschlusssituation und den statischen
Erfordernissen.
Aufteilung entsprechend der äusseren Ansicht in 5
horizontale bzw. 1 / 2 vertikales Feld, im Einzelnen
von links nach rechts; Aussenansicht

01. Horizontaler Abschnitt
(von unten nach oben)
 1 Stück Festverglasung ca. 1330 x 2800mm GT 07

02. Horizontaler Abschnitt
(von unten nach oben)
 1 Stück Festverglasung ca. 1330 x 2800mm GT 07

03. Horizontaler Abschnitt
(von unten nach oben)
 1 Stück 1flg. Drehtür  ca. 1010 x 2135mm GT 07
  Beschlag: BT 04, BT 07
  Öffnungsrichtung: außen rechts vom Zugang
 1 Stück Festverglasung ca. 1010 x  665mm GT 07

04. Horizontaler Abschnitt
(von unten nach oben)
 1 Stück Festverglasung ca.  555 x 2800mm GT 07

05. Horizontaler Abschnitt
(von unten nach oben)
 1 Stück Festverglasung ca. 1250 x 2800mm GT 07

Oberfläche: RAL 7039 (Quarzgrau) oder RAL nach
  Wahl des Architekten voranodisiert

Bauanschluss: AS 09

Wichtige Info:

Zwischen den horizontalen Abschnitten 04 und 05
schließt das Trennwandelement F0.16 an. Der Pfosten
bzw. Sprosse ist so auszubilden, dass die Tiefe des
anschließenden Elementes aufgenommen werden kann.
Der obere Anschluß muß konstruktiv wegen der späteren
abgehangenen Decke mit einer Blendrahmenansichtsbreite
von ca. 170mm ausgebildet werden
.
Menge: 1,000 St

**7.7 IT F0.16 OG Selbstversorger-Küche/ TRH**
Mehrteiliges Fenster-Türelement

Anforderungen:

Lage: Selbstversorger-Küche/ TRH Sauna
Elementbezeichnung:
  F0.16 Selbstversorger-Küche / TRH Sauna

Rohbaumaß: ca.2975 x 2800mm bis OKFF
Profilserie: Türsystem ZTV 2.5

Typbeschreibungen für Profilserien, Oberflächen,
Beschläge, Verglasungen, Paneele und Bauanschlüsse
entspr. "Zusätzliche Technische Vorbemerkungen (ZTV)".
Profilauswahl entsprechend den Beschlägeanforderungen,
der Bauanschlusssituation und den statischen
Erfordernissen.
Aufteilung entsprechend der äusseren Ansicht in 3
horizontale bzw. 1 vertikales Feld, im Einzelnen
von links nach rechts; Aussenansicht

01. Horizontaler Abschnitt
(von unten nach oben)
 1 Stück Festverglasung ca.  992 x 2800mm GT 07

02. Horizontaler Abschnitt
(von unten nach oben)
 1 Stück Festverglasung ca. 992 x 2800mm GT 07

03. Horizontaler Abschnitt
(von unten nach oben)
 1 Stück Festverglasung ca.  992 x 2800mm GT 07

Oberfläche: RAL 7039 (Quarzgrau) oder RAL nach
  Wahl des Architekten voranodisiert

Bauanschluss: AS 09

Wichtige Info:

Das Element schließt zwischen den horizontalen
Abschnitten 04 und 05 des Trennwandelementes F0.13 /
T0.05 an. Die Tiefe des Elementes wird durch den
Pfosten bzw. Sprosse verdeckt.
Der obere Anschluß muß konstruktiv wegen der späteren
abgehangenen Decke mit einer Blendrahmenansichtsbreite
von ca. 170mm ausgebildet werden.
Menge: 1,000 St

**7.8 IT F0.14, T0.06 OG Küche / Schwimmbecken**
Mehrteiliges Fenster-Türelement

Anforderungen: ballwurfsicher

Lage: Selbstversorger-Küche / Schwimmbecken
Elementbezeichnung:
  F0.14, T0.06 Selbstversorger-Küche / Schwimmbecken

Rohbaumaß: ca.3905 x 2800mm bis OKFF
Profilserie: Türsystem ZTV 2.5

Typbeschreibungen für Profilserien, Oberflächen,
Beschläge, Verglasungen, Paneele und Bauanschlüsse
entspr. "Zusätzliche Technische Vorbemerkungen (ZTV)".
Profilauswahl entsprechend den Beschlägeanforderungen,
der Bauanschlusssituation und den statischen
Erfordernissen.
Aufteilung entsprechend der äusseren Ansicht in 3
horizontale bzw. 1 / 2 vertikales Feld, im Einzelnen
von links nach rechts; Aussenansicht

01. Horizontaler Abschnitt
(von unten nach oben)
 1 Stück Festverglasung ca. 1422 x 2800mm GT 07

02. Horizontaler Abschnitt
(von unten nach oben)
 1 Stück Festverglasung ca. 1423 x 2800mm GT 07

03. Horizontaler Abschnitt
(von unten nach oben)
 1 Stück 1flg. Drehtür  ca. 1010 x 2135mm GT 07
  Beschlag: BT 04, BT 06
  Öffnungsrichtung: innen rechts von Küche
 1 Stück Festverglasung ca. 1010 x  665mm GT 07

Oberfläche: RAL 7039 (Quarzgrau) oder RAL nach
  Wahl des Architekten voranodisiert

Bauanschluss: AS 09

Wichtige Info:

Der obere Anschluß muß konstruktiv wegen der späteren
abgehangenen Decke mit einer Blendrahmenansichtsbreite
von ca. 170mm ausgebildet werden.
Menge: 1,000 St

**7.9 IT F0.15, T0.07 OG TRH Sauna / Schwimmbecken**
Mehrteiliges Fenster-Türelement

Anforderungen: ballwurfsicher

Lage: TRH Sauna / Schwimmbecken
Elementbezeichnung:
  F0.15, T0.07 TRH Sauna / Schwimmbecken

Rohbaumaß: ca.5550 x 2800mm bis OKFF
Profilserie: Türsystem ZTV 2.5

Typbeschreibungen für Profilserien, Oberflächen,
Beschläge, Verglasungen, Paneele und Bauanschlüsse
entspr. "Zusätzliche Technische Vorbemerkungen (ZTV)".
Profilauswahl entsprechend den Beschlägeanforderungen,
der Bauanschlusssituation und den statischen
Erfordernissen.
Aufteilung entsprechend der äusseren Ansicht in 5
horizontale bzw. 1 / 2 vertikales Feld, im Einzelnen
von links nach rechts; Aussenansicht

01. Horizontaler Abschnitt
(von unten nach oben)
 1 Stück Festverglasung ca. 1353 x 2800mm GT 07

02. Horizontaler Abschnitt
(von unten nach oben)
 1 Stück Festverglasung ca. 1352 x 2800mm GT 07

03. Horizontaler Abschnitt
(von unten nach oben)
 1 Stück Festverglasung ca. 1353 x 2800mm GT 07

04. Horizontaler Abschnitt
(von unten nach oben)
 1 Stück Festverglasung ca.  587 x 2800mm GT 07

04. Horizontaler Abschnitt
(von unten nach oben)
 1 Stück 1flg. Drehtür  ca. 1010 x 2135mm GT 07
  Beschlag: BT 04, BT 06
  Öffnungsrichtung: innen rechts von TRH Sauna
  Panik entgegengesetzt vom Schwimmbecken zum TRH
  Sauna
 1 Stück Festverglasung ca. 1010 x  665mm GT 07

Oberfläche: RAL 7039 (Quarzgrau) oder RAL nach
  Wahl des Architekten voranodisiert

Bauanschluss: AS 09

Wichtige Info:

Der obere Anschluß muß konstruktiv wegen der späteren
abgehangenen Decke mit einer Blendrahmenansichtsbreite
von ca. 170mm ausgebildet werden.
Menge: 1,000 St

**7.10 IT F0.17, T0.12 OG Schwimmmeister / Schwimmbecken**
Mehrteiliges Fenster-Türelement

Anforderungen: ballwurfsicher

Lage: Schwimmmeister / Schwimmbecken
Elementbezeichnung:
  F0.17, T0.12 Schwimmmeister / Schwimmbecken

Rohbaumaß: ca. 5525 x 2800/3100 mm bis OKFF
Profilserie: Türsystem ZTV 2.5

Typbeschreibungen für Profilserien, Oberflächen,
Beschläge, Verglasungen, Paneele und Bauanschlüsse
entspr. "Zusätzliche Technische Vorbemerkungen (ZTV)".
Profilauswahl entsprechend den Beschlägeanforderungen,
der Bauanschlusssituation und den statischen Erfordernissen.
Aufteilung entsprechend der äusseren Ansicht in 1/4/1
horizontale bzw. 2 / 3 vertikales Feld, im Einzelnen
von links nach rechts; Aussenansicht
Sichtweise vom Schwimmbecken

01. Horizontaler Abschnitt
(von unten nach oben)
 1 Stück Festverglasung ca.  905 x 2800mm GT 07
 (Dachschräge 45°in einer Höhe von 300mm zur Wand)
 1 Stück Festverglasung ca.  905 x  688mm PF 01

03. Horizontaler Abschnitt
(von unten nach oben)
 1 Stück 1flg. Drehtür  ca. 1010 x 2135mm GT 07
  Beschlag: BT 04, BT 06
  Öffnungsrichtung: innen links vom Schwimmmeister
 1 Stück Festverglasung ca. 1010 x  665mm GT 07
 (Dachschräge 45°in einer Höhe von 300mm zur Wand)
 1 Stück Festverglasung ca. 1010 x  688mm PF 01

04. Horizontaler Abschnitt
(von unten nach oben)
 1 Stück Festverglasung ca. 1805 x 2800mm GT 07
 (Dachschräge 45°in einer Höhe von 300mm zur Wand)
 1 Stück Festverglasung ca. 1805 x  688mm PF 01

05. Horizontaler Abschnitt
(von unten nach oben)
 1 Stück Festverglasung ca. 1805 x 2800mm GT 07
 (Dachschräge 45°in einer Höhe von 300mm zur Wand)
 1 Stück Festverglasung ca. 1805 x  688mm PF 01

Oberfläche: RAL 7039 (Quarzgrau) oder RAL nach
  Wahl des Architekten voranodisiert

Bauanschluss: AS 09

Wichtige Info:

Das Element wird wegen der Rundumsicht als vorgesetzter
Kasten (U), 620mm Wandabstand, mit einer kleinen
Schrägabdeckung in Paneelform vorgesetzt
Menge: 1,000 St

### Titel 8 Textiler Sonnenschutz für Fassadenkonstruktion

*Hinweis: Allgemeine Beschreibung Sonnenschutz*
Textiler Sonnenschutz als Vorbauelement mit textilem Behang,Kasten
stranggepresst.
Das System ist nach DIN EN 13561 und DIN EN 13659 CE
geprüft und gekennzeichnet.
Die maximale zulässige Windgeschwindigkeit beträgt 145
km/h, die Reduzierung der Sonneneinstrahlung beträgt
75%, sowie eine 98% Filterung der UV-Strahlung. Es
handelt sich um textilen Sonnenschutz.
Alle Profile sind mit einer hochwetterfesten
Pulverbeschichtung (hwr) beschichtet.
Zulassung nach Qualicoat in Pulverklasse 2,
Zulassung nach GSB International e.V.
(Qualitätsgemeinschaft für die Stückbeschichtung von
Bauteilen) in Masterqualität.
Bewitterungsklasse C4 für den Küstenbereich mit
mittlerem Salzgehalt

Die Leistung umfasst die Lieferung des kompletten
Systems mit allen Zubehörteilen. Die Montage erfolgt
nach Montageanleitung des Herstellers.

Elementkasten
Kastenausführung: Alle Sonnenschutz-Kästen bestehen aus
extrudiertem Aluminium. Die vordere Kastenblende ist
gleichzeitig eine Revisionsklappe die schwenkbar an der
hinteren Kastenblende eingesetzt wird und abnehmbar
ist. Die Befestigung erfolgt an den seitlichen
Blendkappen. Die Kästen sind mit Schraubkanälen
versehen an denen die seitlichen Blendkappen
verschraubt werden. Zusätzliche Abhängungen durch
Haltewinkel an der Hinterseite bei 105mm und 125mm
Kasten ab 3000mm notwendig. Ausführung als Kastentyp
FMB (überputzbarer Kasten).
Die seitlichen Blendkappen bestehen aus Aluminiumguss.
Sie verfügen über Aufnahmen für Motor,
Drehmomentstütze, Walzenkapsel, Blendenbefestigung und
die Führungsschienen.

Kastentyp FMB:
Kasten 105mm FMB: ca. 105mm hoch und 105mm tiefüberputzbar

Einbauvariante
Standard, Linksroller
Kasten 105mm hoch und tief

Oberflächenbeschichtung Elementkasten, Führungsschienen
und Endstab

Oberflächenbeschichtung in hochwetterfester
Pulverbeschichtung (hwr) :

Voranodisiert (z. B. bei starken Emissionen von
Industrie und Verkehr, in Schwimmbädern oder in
Meeresnähe)

RAL:7039

Tuchwelle
Optimal auf die eingesetzte Tuchart abgestimmte
Rollgeformte verzinkte Stahlwelle mit innenliegender
Nut zur Tuchaufnahme. Für ein bestmögliches
Tucherscheinungsbild, mit Klipsfunktion zur
Behangbefestigung. Tuchwechsel ohne Wellendemontage
möglich. Eine horizontale Streifenbildung am Tuch wird
durch die innenliegende Nut verringert. Je nach
Elementbreite und Elementhöhe stehen mehrere Tuchwellen
zur Auswahl.

Rollgeformte Tuchwelle ca. D63 x 0,9mm mit
innenliegender Flachnut aus verzinktem Stahlblech.
Rollgeformte Tuchwelle ca. D78 x 1,25mm mit
innenliegender Flachnut aus verzinktem Stahlblech
Rollgeformte Tuchwelle ca. D85 x 1,25mm mit
innenliegender Rundnut aus verzinktem Stahlblech
Rollgeformte Tuchwelle ca. D100 x 1,25mm mit
innenliegender Rundnut aus verzinktem Stahlblech
Der Ausgleich der mehr aufbauenden Reißverschlüsse beim
Aufwickeln hat durch eine abgesetzte Motoraufnahme und
auf der Gegenseite durch eine abgesetzte Walzenkapsel
zu erfolgen.

Seitlich am Tuch angebrachte Reißverschlusshälfte zur
Führung über die gesamte Behanghöhe.
Textilfarbe aus heroal- Kollektion nach Wahl des
Architekten

VS Screen- Sergé OF 5%: 3959 grau-weiß-perlmut od. glw.
(Fc<= 0,33 bzw. G-tot: >0,132. )

Endstab
Profil aus stranggepresstem Aluminium mit oberer
Rundnut zur Behangbefestigung mittels Keder. Seitlich
flexible Führung des Fallstabes über die komplette
Behanghöhe, zur Aufnahme größtmöglicher Windlasten.

Endleiste Typ I (3907) 32x30mm
Elementbreite 1600-2900mm / Elementhöhe 1000-5000mm

Führungsschiene
Alle Führungen haben eine Aufnahmekammer für die
verschiedenen Blendkappen. Blendkappe und Führung
werden zusammengesteckt und zu einer Einheit
verschraubt.
In der Reißverschlusseinlage können die seitlich an das
Tuch geschweißten Reißverschlüsse nahezu verschleißfrei
und geräuschlos auf und ab zu laufen. Die
Reißverschlussführung muss Schmiermittel- und
Wartungsfrei ausgeführt sein.

Direkte Verschraubung und Verwendung von
Clipsbefestigung möglich, keine Schraubenköpfe
sichtbar, Deckel clipsbar oder einputzbare
Führungsschiene.

Führungsschienentyp FME
VS Z Contra 37,5x 33,5mm

Traverse 100-125mm

Antriebsart
Bedienung:
Die Bedienung erfolgt ausschließlich elektrisch mit
einem 230 V AC Rohrmotor.

Kabel
Motorkabel
Kabellänge 3000mm
Hirschmann-Stecker
Wind- und Sonnensensor

**8.1 Sonnenschutz FE F0.12 Ansicht West**
*** Pauschalposition
Textiler Sonnenschutz mit Zip-Screen
für F0.12 Ansicht West
LV-Position: 3.1 (Schulungsraum)

Rohbaumaß: ca. 2500 x 1720mm (bis Brüstung)

Inkl. Befestigung am Element
Die Behänge sind dem Raster der Fensterkonstruktion
anzupassen. Der Kasten ist als FMB-Kasten auszuführen
und wird in die Wärmedämmebene integriert und mit HPL
verkleidet

Oberfläche der sichtbaren Aluteile:
Oberfläche: RAL 7039 (Quarzgrau) oder RAL nach
  Wahl des Architekten voranodisiert

Fertig montiert und die Kabel in einer vom Architekten
festgelegten Abzweigdose geführt
Menge: 1,000 psch

**8.2 Sonnenschutz FE F0.10 Ansicht Ost**
*** Pauschalposition
Textiler Sonnenschutz mit Zip-Screen
für F0.10 Ansicht Ost
LV-Position: 4.3 (Kinderplanschbecken)

Rohbaumaß: ca. 2850 x 2370mm (bis Brüstung)

Inkl. Befestigung am Element
Die Behänge sind dem Raster der Fensterkonstruktion
anzupassen. Der Kasten ist als FMB-Kasten auszuführen
und wird in die Wärmedämmebene integriert und mit HPL
verkleidet

Oberfläche der sichtbaren Aluteile:
Oberfläche: RAL 7039 (Quarzgrau) oder RAL nach
  Wahl des Architekten voranodisiert

Fertig montiert und die Kabel in einer vom Architekten
festgelegten Abzweigdose geführt
Menge: 1,000 psch

**8.3 Sonnenschutz FE F0.02 Ansicht Süd**
*** Pauschalposition
Textiler Sonnenschutz mit Zip-Screen
für F0.02 Ansicht Süd
LV-Position: 2.4

ca. 8520 x 2370mm (bis Brüstung)

Inkl. Befestigung am Element
Die Behänge sind dem Raster der Fensterkonstruktion
anzupassen.Der Kasten ist als FMB-Kasten auszuführen
und wird in die Wärmedämmebene integriert und mit HPL
verkleidet. Paneelfelder werden nicht beschattet.

Oberfläche der sichtbaren Aluteile:
Oberfläche: RAL 7039 (Quarzgrau) oder RAL nach
  Wahl des Architekten voranodisiert

Fertig montiert und die Kabel in einer vom Architekten
festgelegten Abzweigdose geführt
Wichtiger Hinweis: Ausführung mit 3 Motorantrieben beachten.
Menge: 1,000 psch

### Titel 9 Stundenlohnleistungen, Wartung

**9.1 Facharbeiter**
Arbeiten, welche nicht in den Positionen
erfasst sind und gegen Nachweis zur
Ausführung kommen: Facharbeiter
Menge: 20,000 h

**9.2 Erstreinigung der Elemente**
*** Pauschalposition
Erstreinigung der Elemente vor Teilabnahme bzw. Endabnahme

Reinigung nach Abschluss von Bau- und
Renovierungsarbeiten zur Beseitigung von
Handwerksschmutz und Bauabfällen mit
ordnungsgemäßer und umweltfreundlicher
Entsorgung

Beschichtete Profile (weiß, RAL-Farben und
ähnliche Oberflächen) und Glasflächen.

Hochwertige Aluminiumprofile bedürfen keiner
besonderen Pflege und Wartung. Trotzdem sollte
man beim regelmäßigen Reinigen der Fenster
auch die Profile im Zuge der Glasreinigung mit
Wasser und etwas Spülmittel reinigen.  Wir empfehlen eine
normale Reinigung mit viel Wasser und einem
Neutral-Reiniger (ph-Wert 5-8)Mit einem
Fensterleder lassen sich anschließend noch
verbleibende Wischspuren oder sichtbare
Wassertropfenverläufe entfernen.

Auf keinen Fall dürfen lösungsmittelhaltige
Reinigungs- und Poliermittel (Nitro, Verdünnung,
Aceton, oder ähnliches) verwendet werden, da sie
eventuell eine Verfärbung/Ganzglasbeeinträchtigung der
Oberfläche nachziehen können. Niemals dürfen
Scheuermittel, Scheuermilch, Scheuerschwämme
bei der Reinigung benutzt werden.
Menge: 1,000 Psch

**9.3 Statischer Nachweis inkl. DIN 18008-4**
*** Pauschalposition
Statischer Nachweis / Standsicherheitsnachweis unter
Berücksichtigung der DIN 18008-4 vom Juli 2013

für alle Fenster- und Fassaden-Konstruktionen,
sowie aller Ihrer Einbauelemente, insbesondere
der Verglasungen, Verankerungen etc.

Der prüfbare statische Nachweis / Standsicherheitsnachweis,
über die Einhaltung sämtlicher statischer
Forderungen einschließlich der DIN 18008-4, sind
in schriftlicher Form (3-fach), vorzulegen.
Der statische Nachweis / Standsicherheitsnachweis ist dem
Prüfstatiker zur Prüfung und Freigabe rechtzeitig vorzulegen.
Menge: 1,000 Psch

**9.4 Werkplanung**
*** Pauschalposition
Dem Auftragnehmer werden nach Auftragserteilung
Übersichtszeichnungen übergeben.

Die weitere Bearbeitung, d.h.- Erstellen von
Konstruktions- und Detailplänen für alle in der
Leistungsbeschreibung aufgeführten Anlagen:
Abstimmung der Details mit dem Auftraggeber bzw. mit
dem Architekten rechtzeitig vor Fertigungsbeginn
Örtliches Aufmaß
Vorlage von Orginal-Muster der Fenster- und
Fassadenprofile ist mit dieser Position komplett
anzubieten.

Die mit dem Architekten abgestimmten Konstruktionspläne
und Muster sind vor Fertigungsbeginn bzw. vor
Materialbestellung dem Auftraggeber in dreifacher
Ausfertigung zu liefern.
Diese bedürfen der Freigabe durch den Auftraggeber. Aus
den Darstellungen müssen Konstruktion, Maße, Einbau,
Befestigung und Bauanschlüsse der Bauteile sowie die
Einbaufolge erkennbar sein (DIN 18360, Zif. 3.1.1.3).
Menge: 1,000 Psch

**9.5 Servicewartung Schiebetüren**
*** Pauschalposition
Servicewartung Schiebetüren (2 Stück)
Servicepaket für Wartung und UVV-Prüfung nach
DIN 18650 Teil 2 und BGR 232 sowie nach
Herstellerangaben mit folgenden Leistungsmerkmalen:

Verlängerung der Gewährleistung auf 36 Monate
(Voraussetzung: Abschluss des Wartungsvertrages
spätestens 3 Monate nach Inbetriebnahmedatum)
Einmalige Wartung je Vertragsjahr
Kostenlose Bereitstellung und Führung der Prüfunterlagen
Anbringen der Prüfplakette
Keine gesonderte Berechnung von Serviceleistungen und
Fahrtkosten während des Garantiezeitraums
Keine gesonderte Berechnung von Kleinteilen bis 25,-
Euro je Wartung
Keine gesonderte Berechnung von Arbeitszeit bei
Austausch von Ersatzteilen während der Wartung
Persönliche Erreichbarkeit des Helpdesk 24 Std. an 365 Tagen
Vertragslaufzeit: 3 Jahre
Menge: 1,000 psch

**9.6 Jährliche Wartung/ Prüfung Fe, Tü., Son.-Schu.,**
Jährliche Wartung/ Inspektion und Prüfung durch einen Sachkundigen
für die Kontrolle, Instandhaltung und Instandsetzung aller einer Wartung
unterliegenden Teile der Fenster, Türen und Sonnenschutzanlagen
des gesamten Leistungsverzeichnisses,
Prüfumfang gemäß Wartungsanleitung des Herstellers,
Erstellung und Eintragung erfolgt in ein Pflichtenheft.
Das Pflichtenheft ist dem Bauherren/ Betreiber auf Wunsch vorzulegen.

Die jährlich auszuführende Wartung enthält u.a. folgende Leistungen
gemäß Wartungsanleitung des Herstellers
- Reinigung der beweglichen Teile und Funktionszonen
- Überprüfen aller folgenden Funktionen
- selbsttätiges Schließen (Schließfolgeregeleung, Schließkraft)
- Antipanikfunktion
- Schwellendichtung oder absenkbare Dichtung (Auslösung,
  Verpressen der Dichtung)
- Gängigkeit der Beschlagteile ( Schlösser, Türbänder, Türdrücker, elektr. Öffner)
- Fetten der beweglichen Teile,
- sonstige Wartungsleistungen gemäß Hersteller

Mit dem Angebot ist ein Entwurf für einen Wartungsvertrag vorzulegen.

Ausführung nur nach besonderer Aufforderung durch den Bauherrn.

Abrechnung erfolgt über alle Bauteile des gesamten
Leistungsverzeichnisses für das 1. - 4. Jahr.
Die Wartungskosten sind im Angebotsschreiben (S 2) anzugeben.
Menge: 4,000 a

Nachhaltigkeit:
  Berechnungsfläche: NGF

USt %: 19,00
